# RPK_C25_714 SZ Maxdorf
Angebotsaufforderung (GAEB DA XML 3.1, DA83)
Währung: EUR
Erstellt mit: CaliforniaX by G&W Software AG, CaliforniaX V25.2.05, 12.05.2026

## Deckblatt
Bauherr:
Kreisverwaltung Rhein-Pfalz-Kreis
Europaplatz 5
67063 Ludwigshafen

Leistungsbeschreibung

Neue Wärmeversorgung des Schuzentrum Maxdorf
Schulstraße 1
67133 Maxdorf

 Gewerke

440
Elektrotechnik

450
Fernmelde-/Informationstechn. Anlagen

Pirmasens, den 12.05.2026

## ZTV- Technische Vorbedingungen Elektro
ZTV-  Technische Vorbedingungen Elektro
Die ZTV gelten zusätzlich zu den Bestimmungen der VOB I C:
DIN 18382 für "Elektro-, Sicherheits- und Informationstechnische
Anlagen" und der DIN 62305 "Blitzschutzanlagen"

Auf folgende Vorschriften, Normen, Richtlinien, und Auflagen wird ergänzend zur ZTV-Allgemein besonders hingewiesen:

-  Brandschutztechnische Anforderungen (LBO Rheinland-Pfalz)
-  Festlegung mit der Feuerwehr
-  Brandschutzgutachten

1.  Stoffe, Bauteile
Für die zum Einsatz kommenden Geräte, Bauteile und Komponenten ist die Einhaltung von Arbeitsschutz- und Unfallverhütungsvorschriften, VDE-Bestimmungen, Gerätesicherheitsgesetz, Energiewirtschaftsgesetz, usw. durch Konformitätserklärungen in Verbindung mit Prüfzeichen, Prüfzeugnissen und Typenschildern nachzuweisen. Dazu gehört auch der Nachweis des Funk-/EMV-Schutzes.

2.  Ausführung

2.10  Vom Auftragnehmer zu erstellende Montage- und
  Werkstattplanung
Der Auftragnehmer hat im Zuge seiner Montageplanung nach den Planungsvorgaben des Auftraggebers bzw. dessen Beauftragten die für die Ausführung erforderlichen Planunterlagen, Berechnungen und sonstigen Unterlagen vollständig zu erbringen und soweit erforderlich mit dem Auftraggeber bzw. dessen Beauftragten abzustimmen.

Ergänzend zur VOB I C und den ZTV-Allgemein gehören dazu:

-  Montagepläne auf Grundlage der Ausführungszeichnungen
-  Werkstatt-, Konstruktions- und Detailzeichnungen,
  entsprechend den projektspezifischen Anforderungen.
-  Angaben über Lage, Abmessung und Ausschnittsgröße
  der sichtbaren Bauteile, Geräte, Einrichtungen, usw. und
  Eintragung in den Plänen des Auftraggebers. (z.B. in.
  Decken- und Wandansichten).
-  3-polige Stromlaufpläne, elektrische Übersichtsschaltpläne
  und Anschlusspläne für die Bauteile bzw. Leistungen des
  Auftragnehmers. Die Entwürfe sind mit der Bauleitung
  3 Wochen vor der Ausführung abzustimmen. Es muß eine
  Freigabe durch die Bauleitung erfolgen.
  Die Stromlaufpläne sind in Eplan zu erstellen.
-  Angaben über Nennstromaufnahme, Anlaufstrom,
  Anschlussleistung, Absicherung, Kabelart und
  Kabelquerschnitt der elektrischen Bauteile sind vom
  Auftragnehmer anzufordern.
-  Zusammenstellung der technischen Daten für alle
  Anlagen, Systeme, Geräte, Bauteile und Komponenten.
  (Dazu gehören alle Auslegungswerte, Leistungsdaten,
  Abmessungen, Dimensionen, Gewichte etc.
  Anlagen-Funktionsbeschreibungen, Stil und Aufbau
  analog zur Leistungsbeschreibung).
-  Erstellen einer Brandmeldematrix.
-  Sonstige Erfordernisse und Voraussetzungen für den
  Einbau, Informationen zu den Schnittstellen bzw. den
  abhängigen Leistungen anderer Auftragnehmer oder
  Nachunternehmer.

2.2  Abstimmung mit anderen Gewerken
Für Leistungen, die der Auftragnehmer an der Schnittstelle zu anderen Gewerken ausführt, hat er sich bei diesen die notwendigen Informationen und Unterlagen zu beschaffen. Für Leistungen anderer Gewerke, die zur Erfüllung der vom Auftragnehmer vertraglich zugesicherten Funktion und Eigenschaft notwendig sind, hat der AN die dafür erforderlichen Unterlagen und Angaben rechtzeitig beizustellen und die Ausführung mit den betreffenden Gewerken abzustimmen.
Die Abstimmungsergebnisse und die gegenseitigen Festlegungen sind zu dokumentieren und dem Auftraggeber bzw. dessen Beauftragten vorzulegen.

Dazu gehören:

Generelle Abstimmungen und Festlegungen
-  Maßliche Angaben in Planunterlagen und vor Ort
-  Angaben über Anschluss- und Leitungsdimensionen
-  Angaben über Material- und Ausführungsart
-  Anschluss- bzw. Verbindungsart an der Schnittstelle
- Dämmung der Durchführungen

Sonstige Anforderungen, z.B.:
-  zeitliche Abhängigkeit
  Abstimmung Bauwerksdurchführungen:
-  Art und Ausführung in Abhängigkeit von den technischen
  Anforderungen.
-  Erforderliche Maßnahmen an den Bauteilen des
  Auftragnehmers, z.B. notwendige Dichtflanschen,
  Anschlussprofile, Klemmprofile für die Eindichtung und
  Verwahrung durch die damit beauftragte Fachfirma,
  abzustimmen mit dem Fachplanern.

2.3  Einholung der technischen Unterlagen
Vom Auftragnehmer sind die erforderlichen Unterlagen und Angaben für das Gewerk Elektrotechnik (Verkabelung) rechtzeitig beizustellen.

Dazu gehören im Rahmen der Montageplanung:
-  Anlagenschemata und Funktionsbeschreibungen
-  Planunterlagen mit Standortangabe und Kennzeichnung
  der Anlagen elektrischen Bauteile und Geräte,
  Regelorgane, Mess-, Regel-, Schalt-, Überwachungs- und
  Schutzeinrichtungen aus dem Leistungsumfang des
  Auftragnehmers
-  Technische Angaben für alle elektrischen Anlagenteile wie
  unter ZTV Allgemein Pkt. 3.1
-  Angaben über Kabeleinführung und Klemmenausführung
-  Angaben über Geräte des AN, die zum Einbau in
  Schaltschränke vorgesehen sind.

## Bau und Anlagenbeschreibung
Bau- und Anlagenbeschreibung Elektrotechnik

Beschreibung des Bauvorhabens

Das Objekt befindet sich unter folgender Adresse:

Schulstraße 1
67133 Maxdorf

Beschreibung der Maßnahme und Umfang

Niederspannungsschaltanlage

Im der ehemaligen Mofa-Werkstatt wird ein neuer Raum für die Unterverteilung für die Wärmepumpen erreichtet. In diesem Raum wird die Neue UV, welche die Wärmepumpen und die dazugehörige MSR-Technik versorgt, installiert. Die neue Verteilung erhält einen elektronischen Leistung Schalter am Eingang, um diese optimal auf die zu Verfügung stehende Leistung einstellen zu können. Die neue Verteilung wird schon jetzt für den späteren Betrieb von 4 Wärmepumpen errichtet. Für jede Wärmepumpe ist gemäß Herstellerangaben ein Leistungsschalter berücksichtigt. Damit der Trafo später nicht überlastet wird ist für jeden Wärmepumpen eine M-Bus Messung eingebaut, um die Aufgenommene Leistung zu erfassen.
Für die Sonstigen Abgängen werden alle notwendigen Sicherungen und Schutzeinrichtungen ebenfalls in dieser Verteilung installiert. Nach der Vorplanung ( Messkonzept) wurde nach Erläuterung der vor und Nachteile von der Bauherrschaft gewünscht auf einen Wärmepumpenstrom zu verzichten und auch nicht die Möglichkeit vorzuhalten. Daher ist die Zählung nur in der Trafostation so dass aber das Bilanzstromkreismodell gehen würde.

Niederspannungsinstallationsanlage

Leitungstrassen
Die neu geplante Leitungsführung nimmt ihren Ausgangspunkt an der Niederspannungshauptverteilung (NSHV) mit einer Kabeltrasse in einer Breite von 500 mm. Um die bestehenden Hindernisse im Deckenbereich zu überwinden, wird die Trasse mit einer leichten Steigung über die vorhandenen Heizungsrohre hinweggeführt. Diesem Verlauf folgt die Trasse entlang der Gebäudestruktur bis in den Bereich des Pufferspeichers. Dort wird die Führung mittels einer Steigleiter vertikal nach unten versetzt, sodass sie unterhalb der Heizungsrohre fortgeführt werden kann.
An diesem Punkt erfolgt eine bauliche Aufteilung des Schienensystems in zwei separate Leitungswege. Im Zuge dieser Verzweigung reduziert sich die Breite der Trasse auf jeweils 250 mm. Während der erste Weg direkt zur Aufstellung der ersten Wärmepumpe führt, erschließt der zweite Weg die daneben befindliche, weitere Wärmepumpe.
Ergänzend dazu beginnt an der Niederspannungsunterverteilung 2 (NSUV 2) eine weitere Trasse mit einer Breite von 200 mm. Diese wird zunächst bis an den Rand bzw. die Wand des Raumes geführt. Dort verringert sich die Trassenbreite auf 100 mm, um im Anschluss als umlaufendes System entlang der Raumwände geführt zu werden und so die flächendeckende Erschließung des Innenraums sicherzustellen.
Die Montage der Trassensysteme erfolgt durch eine Kombination aus Wandauslegern und Bodenaufständerungen. Um eine ausreichende Tragfähigkeit und Stabilität der 500 mm breiten Haupttrasse sowie der Folgetrassen zu gewährleisten, werden die Wandausleger in einem engen Montageabstand von 50 cm gesetzt.
Der Verlauf der Trasse wird durch den gezielten Einsatz von System-Formteilen an die baulichen Gegebenheiten angepasst. Innerhalb der Räume kommen vorrangig 90°-Eckverbinder zum Einsatz, um eine saubere Führung entlang der Wandkanten zu realisieren. Im Außenbereich und bei den komplexeren Verzweigungen zu den Wärmepumpen werden sowohl 90°- als auch 45°-Bögen verwendet, um Richtungsänderungen strömungsgünstig für die Kabelbelegung umzusetzen. Die Aufteilung der Hauptwege in die reduzierten 250-mm-Trassen wird dabei über Anbau T-Verbinder realisiert.
Ein wichtiger Punkt bei der Installation ist der Schutz vor elektromagnetischen Störungen. Damit sich die Leitungen nicht gegenseitig beeinflussen, werden die Stromkabel und die Datenleitungen innerhalb der Trasse durch einen Trennsteg strikt voneinander getrennt. Das ist notwendig, um einen reibungslosen Betrieb der empfindlichen Wärmepumpen-Steuerung und der IT-Anlagen zu garantieren.

Die eingesetzten Kabeltrasse haben die Maße 500×60 mm, 250x60 mm, 200x60 mm und 100x60 mm und bieten damit ausreichend Platz für die Aufnahme aller benötigten Strom- und Datenleitungen.

Kabel und Leitungen
Die Dimensionierung der Hauptzuleitungen basiert auf einer detaillierten Lastberechnung, welche sowohl den Leistungsbedarf der bestehenden 4 Wärmepumpen-Anlage berücksichtigt. Für die Hauptversorgung vom Transformator zur neu geplanten Niederspannungshauptverteilung (NSHV) wird eine parallele Leitungsführung vom Typ 2x (NYY-J 5x300 mm²) eingesetzt, um die hohen Stromlasten sicher und verlustarm zu übertragen. Eine weiterführende Zuleitung von der NSHV zur Versorgung des Schulgebäudes wird mit zwei parallel geführten Erdkabeln des Typs 2x (NYCWY-J 4x150/70 mm²) realisiert. Diese Konfiguration gewährleistet eine robuste Energieverteilung und stellt sicher, dass alle Anlagenkomponenten auch unter Volllast stabil betrieben werden können. Die Stromkreise der Steckdosen sowie die sonstigen Stromkreise werden mit NYM 3×2,5 mm² ausgeführt. Die Allgemeinbeleuchtung wird mit NYM 3×1,5 mm² geplant. Für die Datenverbindung werden zusätzlich drei Glasfaserkabel (LWL) verlegt. Dabei werden Kabel vom Typ A-DQ(ZN)B2Y 24 Multimode G50/125 verwendet, diese werden direkt in der Erde verlegt. Als Reserve werden noch zusätzlich sogenannte Speedpipes, mit verlegt. Diese Leitungen führen von der Zentrale zu verschiedenen Punkten im Gebäude. Die elektrische Anbindung der einzelnen Wärmepumpen erfolgt über leistungsstarke Kabel, die sicher auf den installierten Trassen verlegt werden. Jede Wärmepumpe erhält eine eigene Zuleitung, die aus fünf Einzeladern vom Typ NYY-J besteht. Durch diese Aufteilung auf Einzelkabel lassen sich die großen Querschnitte auf den Kabelrinnen sauber führen und die hohen Ströme der Heizungsanlage zuverlässig übertragen.

Installationsgeräte
Die Elektroinstallation in den Innenräumen wird praxisgerecht umgesetzt. In zwei der Räume erfolgt die Lichtsteuerung über eine Wechselschaltung, wobei unter einem der Schalter jeweils eine zusätzliche Steckdose montiert wird. Für den Anschluss leistungsstarker Geräte im Heizungsraum ist zudem eine CEE 16A Steckdose (Starkstrom) fest eingeplant.
In den Aufstellungsräumen der Wärmepumpen wird die Beleuchtung über einfache Ausschalter gesteuert. Auch hier wird jeweils direkt unter dem Schalter eine Steckdose installiert.

Brandschutz
Bei Durchdringungen von Leitungsanlagen durch Wände/Decken mit Brandschutz-Anforderungen werden die Durchführungen mit zugelassenen Brandschottsystemen in der entsprechenden Qualität verschlossen.

Beleuchtungsanlage
Die Grundlage der Planung der Allgemeinbeleuchtung ist die DIN EN 12464-1, welche die erforderlichen Beleuchtungsstärken in Abhängigkeit von der jeweiligen Raumnutzung festlegt. Die Leuchtenberechnung wurde mit einem Programm namens DIALux Evo durchgeführt, um sicherzustellen, dass die geforderten Lichtwerte in allen Räumen erreicht werden. Die installierten Leuchten nutzen moderne, energiesparende LED-Technik. Da sie im Außenbereich eingesetzt werden, verfügen sie über die Schutzart IP65. Das bedeutet, dass die Lampen komplett staubdicht und gegen Strahlwasser aus jedem Winkel geschützt sind, was einen sicheren Betrieb bei jedem Wetter garantiert.

| Raumart | Leuchtenart | Bel. / Stärke | Schaltungsart |
| --- | --- | --- | --- |
| Alle Räume | Feuchtraumleuchte | 300lx | Schaltbar / lokal |

Äußerer Blitzschutz

Fangeinrichtungen
Da es sich bei dem Projekt um ein bestehendes Lager bzw. neue Gerätefundamente handelt, kann es gemäß DIN VDE 0185-3 der Blitzschutzklasse III zugeordnet werden. In diesem Fall haben wir uns dazu entschieden, dass Gebäude nach dem Schutzwinkel- und Maschenverfahren zu schützen. Die Schutzwinkel können mit entsprechender Höhe an der Position der Fangstangen bzw. Fangspitzen aus der Tabelle in der DIN VDE 0185-3, unter Berücksichtigung der Blitzschutzklasse, entnommen werden. Damit kann der Schutzbereich ermittelt werden. Es müssen Fangleitungen über das Lagerdach im Maschenabstand von max. 15m vorgesehen werden. An den Seiten werden diese an die bestehende Stahlkonstruktion des Gebäudes angeschlossen werden. An bestimmten, im Plan dargestellten Stellen, müssen Fangspitzen mit ca. 30 cm Überstand hergestellt und angebracht werden.
Auf den Lärmschutzwänden der Wärmepumpen sowie dem Metallbehälter werden 1m hohe Fangstanden vorgesehen. Diese werden direkt mit den Stahlskeletten bzw. der Metallfassade des Behälters angeschlossen.

Ableitungen
Da es sich um Blitzschutzklasse III handelt ergibt sich aus der DIN VDE 0185-3 der typische Abstand der Ableitungen von 15 m. Um die Mindestanzahl der benötigten Ableitungen ermitteln zu können wird der Umfang des Gebäudes benötigt. Rein rechnerisch werden bei ca. 86m Gebäudeumfang also mindestens 6 Ableitungen benötigt. Als natürliche Ableitungen dient das Stahlskelett des Gebäudes. An denen im Plan dargestellten Stellen werden die Fangeinrichtungen direkt mit dem Stahlskelett verbunden. Die "Ableitungen" werden in Bodennähe (ca. 0,5 m ab Erdreich), über eine Trennstelle mit dem Tiefenerder verbunden.
Bei den Ableitungen der Wärmepumpen sowie des Tanks wird ebenfalls in Bodennähe (ca. 0,5 m ab Erdreich), über eine Trennstelle mit dem neuen Fundamenterder der Bodenplatten verbunden.

Erdungsanlage
Da der Zustand bzw. die Existenz eines Fundamenterders bei dem Bestandsgebäude fraglich ist muss davon ausgegangen werden, dass kein Bestandserder vorhanden ist. Es müssen mindestens an jeder Ableitung des Lagers Tiefenerder mit einer Länge von 9m installiert werden. Die Tiefenerder sind aus Edelstahl. Hierbei dient die Trennstelle als Übergang zwischen der Ableitung und dem Tiefenerder bzw. Fundamenterder. Die Tiefenerder werden mittels Trennstelle an die Blitzschutzanlage angebunden. Im Bereich der Ableitungen gilt es eine Anschlussfahne von min. 1,5m Länge ab Erdniveau vom Tiefenerder herauszuführen um den Blitzschutz anschließen zu können. Im Technikraum des Lagers muss eine Anschlussfahne für die Haupterdungsschiene vorgesehen werden. Alle Trennstellen (Messpunkte) müssen entsprechend durchgängig nummeriert und im Revisionsplan endgültig vermerkt werden.
Für den Tank und die Wärmepumpen werden neue Fundamente vorgesehen. Dort wird ein neuer Fundamenterder installiert.

Trennungsabstand (innen/außen)
Als Trennungsabstand bezeichnet man den Abstand, den elektrische und metallische Verbraucher, mindestens zu den Fangeinrichtungen und Ableitungen der Blitzschutzanlage haben müssen um einen Überschlag bei Blitzstromableitung zu verhindern. Wird dieser Abstand nicht eingehalten kann es zu Überschlägen kommen, d.h. der Blitzstrom gelangt im schlimmsten Fall in das Innere des Gebäudes und könnte einen Brand verursachen. Unter Berücksichtigung der Blitzschutzklasse und weiterer Faktoren wird der Trennungsabstand ermittelt. Der Trennungsabstand ist  bei diesem Projekt sehr gering, da die Stahlskelette / Metallfassaden als Ableitungen genutzt werden können und daher der Trennungsabstand gering ausfällt. Dieser ist zwingend von allen Gewerken, außerhalb und innerhalb des Gebäudes, einzuhalten um mögliche o.g. Auswirkungen zu verhindern

Innerer Blitzschutz

Blitzschutzpotentialausgleich und Überspannungsschutz
Um den Blitzschutzpotentialausgleich und Überspannungsschutz im Inneren des Gebäudes zu erreichen wird im Technikraum eine Potentialausgleichschiene vorgesehen. An diese werden alle metallischen Komponenten wie Schaltschränke, Trassen, Rohrleitungen, etc. angeschlossen und somit an den Blitzschutzpotentialausgleich eingebunden. Bei jeder Niederspannungsverteilung  wird eine Potentialausgleichschiene vorgesehen um diese ebenfalls in den Potentialausgleich einbinden zu können. In der neuen Niederspannungshauptverteilung des Gebäudes muss ein Typ 1 Überspannungsschutz installiert werden.

## 440/450 ELT
Datum: 12.05.2026

### 1 ELEKTROTECHNIK

#### 1.1 Verteilungen und Zubehör

*Hinweis: Vortext Gebäudeverteilungen*
Als Gebäudeverteilung sind Standverteiler der Schutzart IP54 nach DIN VDE 0660 Teil 500/Teil 504 und 504/A1 geplant.
Schaltgerätekombinationen, müssen als typgeprüfte Anlage ausgeführt werden.
Alle Vorgaben für TSK Prüfung sind zu beachten. Ebenso muss das CE Zeichen mit allen erforderlichen Angaben wie Com. Nr., Fabr., Typ, Schutzart/Klasse, Spannung, Strom, Steuerspg., Datum und geprüft, etc. in der Verteilung angebracht werden. Das Gehäuse besteht aus verzinktem Stahlblech, stabil profiliert, pulverbeschichtet  und eingebrannt. Die Sammelschienenführung soweit vorzusehen kann sowohl seitlich oben als auch unten erfolgen.
Leitungseinführungen erfolgen über Universal - Leitungseinführungsflansch mit Schnellverschluss und Dichtungen. Als Schließung wird die serienmäßige Drehknebel- Stangenverschluß mit Schlüsselschild vorgesehen. Nach Bedarf besteht die Möglichkeit einen Profil Halbzylinder einzubauen.

Der Innenausbau erfolgt waagerecht mit U - Profilschienen zur Stabilisierung der durchgehenden Tragschienen und zur Übereinander - Kombination von mehreren kürzeren Tragschienen. Zusätzlich sind je nach Bedarf mehrere dieser Schienen einbaubar. Bei Einsatz von kurzen Tragschienen, müssen Kopfplatten verwendet werden. Farbe: RAL 7032 Kieselgrau

Die innerhalb der Schränke eingebauten Geräte, Klemmen etc. sind so einzubauen, das genügend Stabilität vorhanden ist, um den beim Zuschalten von Luftschützen entstehende Schlägen wirksam zu begegnen. Auf eine sinnvolle Anordnung der Geräte zueinander und gute Zugänglichkeit ist zu achten.

Alle Geräte und Klemmen etc. sind sorgfältig und dauerhaft zu kennzeichnen. Hierzu sind DIN gerechte Systeme  zu verwenden.
Weiterhin ist darauf zu achten, das eine sinnvolle Anordnung der Geräte ausgeführt wird, das heißt die Zuordnung muss für das Fachpersonal eindeutig erkennbar sein. (z. B. FI- Schalter mit zugehörigen Abgängen).

Sämtliche zur Verwendung kommenden Sicherungsautomaten müssen für einen Kurzschlußstrom von 10kA ausgelegt sein. Es sind nur Einbauautomaten mit strombegrenzender  Abschaltcharakterristik zu verwenden.

Zwischen den Eingangs- und Ausgangsklemmen und den Außenwänden der Verteilungen ist ein Klemmraum von mind. 20cm vorzusehen. In allen Verteilungen ist auf der Innenseite der Türen ein verbindlicher Schaltplan mit Schaltplantasche vorzusehen. Die Plantasche ist aus Metall mit Befestigungsschrauben für Schranktüren zu kalkulieren.

Als Reihenklemmen zum Anschluss von Leitungen mit einem Querschnitt kleiner als 35mm² sind solche in Pressstoffausführung mit einer Kriechstromfestigkeit nach DIN 53480 zu verwenden. Ab dem Kabelquerschnitt 10mm² sind die Klemmen jeweils eine Stufe höher auszulegen.

Schutzleiter und Neutralleiter sind stets getrennt voneinander zu verlegen. Aus diesem Grund sind die Zuleitungsklemmen stets 5polig auszuführen.
Grundsätzlich sind alle ankommenden Kabel und Leitungen auf Klemmen aufzulegen. D. h. auch nicht benötigte Steuerkabel werden mittels Klemmen abgeschlossen. Ebenso sind alle ankommenden und abgehende Kabel und Leitungen zu kennzeichnen.

Spannungsführende Anschlüsse der in Schranktüren angeordneten
Geräte ist berührungssicher auszuführen.

Bei der Auswahl von Messgeräten ist auf ein einheitliches Format zu achten.

Die Verteilung ist vor Auslieferung einer Abnahmeprüfung zu unterziehen.

Die erforderlichen Berechnungen einschl. Kurzschlussberechung ist den Revisionsunterlagen beizulegen.

Bei allen Verteilungen ist eine Platzreseve von 30% vorzusehen.

Alle Sicherungen sind einschließlich systemgebundenen Zubehör wie z.B.
Passhülsen, Sicherungseinsätze u.s.w. ist zu kalkulieren. Alle Zu- und Abgangsleitungen sind auf Reihenklemmen zu führen, diese sind in den Preis der Einzelpositionen mit Einzukalkulieren. Neutralleiterklemmen sind grundsätzlich gemäß VDE Vorschrift als Trennklemmen vorzusehen. Dem Schaltschrank sind für den Einbau der Geräte alle notwendigen Hutschienen, Abdeckungen, Kupferschienen u.s.w. einzukalkulieren.

Alle Komponenten für den Blitz-/Überspannungsschutz müssen das gleiche Fabrikat aufweisen.

Alle nachfolgenden Komponenten der Verteilungen sollen in einem einheitlichen Fabrikat ausgeführt werden.

**1.1.1 Anreihstandverteiler IP41 600x2000x600 120° Rückwand verzinkt**
Anreihstandverteiler IP41 600x2000x600 120° Rückwand verzinkt
Anreihstandschrank für die Innenraummontage nach VDE 0660 Teil 600-1/-2, DIN EN 61 439-1/-2, Schutzart IP 41 nach DIN EN 60529, Schutzart IP 3x bei offener Tür, Luft- und Kriechstrecken nach VDE 0110, Teil 1 und 2/1.89, Bemessungsisolationsspannung AC 800 V, Überspannungskategorie IV, Verschmutzungsgrad 3, Schutzklasse I geerdet. Standgehäuse für Einzel- oder Reihenaufstellung mit abnehmbaren Rück- und Seitenwänden, Breite 1- bis 6-feldig, 144 bis 864 Platzeinheiten. Innenausbausystem einbaubar für Netzsysteme: 3 AC 50 Hz 230/400 V oder 3 AC 50 Hz 400/690 V mit einem maximalen Einspeisestrom von 1600 A.
Schrankgerüst aus verzinktem Stahlblech, Deckblech und Rückwand aus feuerverzinktem Stahlblech. Mit waagrechter Abfangschiene zur Tragschienen-Stabilisierung, Koppelplatten zur Tragschienenbefestigung, vorbereitet für univers N Innenausbausystem. Sammelschienendurchführung durch offene Seitenwände nebeneinander anflanschbar.
Tür aus 2 mm Stahlblech, pulverbeschichtet und eingebrannt, aufliegend mit innenliegenden Scharnieren, rechts oder links anschlagbar. Öffnungswinkel der Tür 120°, ab Breite 1100 mm Doppeltür, Türverschluss mit serienmäßig eingebautem Vierpunkt-Stangenverschluss (eintürig) bzw. 3-Punkt-Stangenverschluss (zweitürig) mit 3 mm Doppelbart.
Obere Leitungseinführungen: pro Feld sind 2 Reihen im Deckblech ausgestanzt, unterschiedliche Leitungseinführungen (Kunststoff oder Metall) sind einbaubar. Untere Leitungseinführungen: offen, Bodenblech mit Bürste sind einbaubar. Zum Einbau der Leitungseinführungen oben/unten ist die Einhaltung der Schutzart erforderlich.

Höhe  :  ca. 2000 mm
Breite  :  ca. 600 mm
Tiefe  :  ca. 600 mm
IP-Klasse
(Ingress Protection)  :  min. IP41
Schutzklasse  :  Schutzklasse I
Schließungstyp  :  Doppelbartverschluß 3 mm
Anzahl Felder  :  2
Montage auf  :  Bodenbefestigung
Anzahl Schranktüren  :  1
Anzahl der Schlösser  :  1

Komplett liefern und betriebsbereit montieren.
Menge: 1,000 ST

**1.1.2 Anreihstandverteiler IP41 850x2000x600 120° Rückwand verzinkt**
Anreihstandverteiler IP41 850x2000x600 120° Rückwand verzinkt
Anreihstandschrank für die Innenraummontage nach VDE 0660 Teil 600-1/-2, DIN EN 61 439-1/-2, Schutzart IP 41 nach DIN EN 60529, Schutzart IP 3x bei offener Tür, Luft- und Kriechstrecken nach VDE 0110, Teil 1 und 2/1.89, Bemessungsisolationsspannung AC 800 V, Überspannungskategorie IV, Verschmutzungsgrad 3, Schutzklasse I geerdet. Standgehäuse für Einzel- oder Reihenaufstellung mit abnehmbaren Rück- und Seitenwänden, Breite 1- bis 6-feldig, 144 bis 864 Platzeinheiten. Innenausbausystem einbaubar für Netzsysteme: 3 AC 50 Hz 230/400 V oder 3 AC 50 Hz 400/690 V mit einem maximalen Einspeisestrom von 1600 A.
Schrankgerüst aus verzinktem Stahlblech, Deckblech und Rückwand aus feuerverzinktem Stahlblech. Mit waagrechter Abfangschiene zur Tragschienen-Stabilisierung, Koppelplatten zur Tragschienenbefestigung, vorbereitet für univers N Innenausbausystem. Sammelschienendurchführung durch offene Seitenwände nebeneinander anflanschbar.
Tür aus 2 mm Stahlblech, pulverbeschichtet und eingebrannt, aufliegend mit innenliegenden Scharnieren, rechts oder links anschlagbar. Öffnungswinkel der Tür 120°, ab Breite 1100 mm Doppeltür, Türverschluss mit serienmäßig eingebautem Vierpunkt-Stangenverschluss (eintürig) bzw. 3-Punkt-Stangenverschluss (zweitürig) mit 3 mm Doppelbart.
Obere Leitungseinführungen: pro Feld sind 2 Reihen im Deckblech ausgestanzt, unterschiedliche Leitungseinführungen (Kunststoff oder Metall) sind einbaubar. Untere Leitungseinführungen: offen, Bodenblech mit Bürste sind einbaubar. Zum Einbau der Leitungseinführungen oben/unten ist die Einhaltung der Schutzart erforderlich.

Höhe  :  ca. 2000 mm
Breite  :  ca. 850 mm
Tiefe  :  ca. 600 mm
IP-Klasse
(Ingress Protection)  :  min. IP41
Schutzklasse  :  Schutzklasse I
Schließungstyp  :  Doppelbartverschluß 3 mm
Anzahl Felder  :  3
Montage auf  :  Bodenbefestigung
Anzahl Schranktüren  :  1
Anzahl der Schlösser  :  1

Komplett liefern und betriebsbereit montieren.
Menge: 1,000 ST

**1.1.3 Offener Leistungsschalter 1000A 3P 55kA**
Offener Leistungsschalter 1000A 3P 55kA
Offener Leistungsschalter hw+ für den Anlagenschutz nach DIN EN 60947-2 (DIN VDE 0660 Teil 101) zum Einbau und Schutz in Energieverteilungen, Ics=Icw=100% Icu für 42 kA und 55 kA.
Der Leistungsschalter schütz gegen Überlast und Kurzschluss. Schalter mit plombierbare Klarsichtabdeckung, mechanische Wiedereinschaltsperre (deaktivierbar) werkseitig verbaut und ist mit einer elektronischen Auslöseeinheit einzubauen.
Die Leistungsschalteranschlüsse sind individuell horizontal oder vertikal orientierbar.

Die Auslöseeinheit bestehend aus einem LCD-Farbdisplay mit hohem Kontrast zur einfachen Ablesung der Werte, Bedienfeld zur Einstellung der Schutzparameter und eine MODBUS-Kommunikationsfunktion (RTU, TCP) steht zur Verfügung. Der Neutralleiter-Schutz kann über einen Regler aktiviert werden.
Ein frontseitiger USB-C-Port mit Staubschutz kann benutzt werden für die Prüf-/Inbetriebnahme-Software Hager Power setup (über PC oder Laptop) und externen Akku (z.B. Powerbank).
Mit einem PC oder Computer, können die Schutzeinstellungen entsprechend den Werten vorgenommen werden.

Gerätefunktion:
    -  Einstellung der Werte über ein integriertes Bemessungsstrom  modul (Rating Plug)
    -  integrierte Alarmauslösefunktion, integrierte Backup-Batterie  versorgt die Auslöseeinheit nach einer Auslösung.

Schutzfunktion:
    -  Auslösekurven LSI und LSIG
    -  erweiterte Schutzfunktionen zur Verbesserung der Selektivität,  Management von zwei Schutzprofilen.

Messfunktion nach IEC 61557-12:
    -  wichtige Kenngrößen auf einen Blick (z.B. Strom, Spannung,  Leistung)
    -  Genauigkeitsklasse 1 für Leistung und Energie
    -  Genauigkeitsklasse 0,5 für Spannung und Strom.

Hinweis:
Optionale Bedienungsfunktionen über Smartphone APP (iOS und Android) mit Bluetooth-Verbindung kann als Selbstdiagnose, Schutzeinstellungen abrufen, Leistungsschalterstatus, Energieverbrauch oder zur Stromqualitätsprüfung verwendet werden.
Mechanisches und elektrisches Zubehör sind optional und nachträglich ein- oder anbaubar.

Nennstrom  :  1000 A
Ausschaltvermögen
Grenzkurzschlussstrom Icu
bei 400V AC IEC 60947-2  :  55 kA
Ausschaltvermögen
Betriebskurzschlussstrom
Ics bei 230V AC
nach IEC 60947-2  :  55 kA
Ausschaltvermögen
Betriebskurzschlussstrom
Ics bei 400V AC
nach IEC 60947-2  :  55 kA
Gerätelebensdauer,
mechanische Schaltspiele  :  25000
Anzahl der Hilfskontakte
als Wechsler  :  3
Isolationsspannung Ui  :  1000 V
Stoßspannungsfestigkeit
Uimp  :  12000 V
Versorgungsspannungsart  :  AC
Innenwiderstand  :  50 µΩ
Polanzahl  :  3
Polart  :  3P3D
Reaktionszeit beim
Schließen  :  45 ms

Komplett liefern und betriebsbereit montieren.
Menge: 1,000 ST

**1.1.4 Leistungsschalter 400A 40kA**
Leistungsschalter 400A 40kA
Der Kompaktleistungsschalter in Übereinstimmung mit DIN EN 60947-2 schützt die elektrische Anlage und Netze vor Überlast und Kurzschluss. Die Auslösekurve des elektronischen Auslösers lässt sich über Dreh-Rastschalter einstellen. Getrennt einstellbar sind die Auslöser für den Überlaststrom (Ir), den kurzzeitverzögerten Kurzschlussstrom (Isd) und den unverzögerten Kurzschlussschutz (Ii) sowie die Zeitverzögerung tr bei Überlast und die Zeitverzögerung tsd für kurzzeitverzögerte Kurzschlussauslösung. Zusätzlich kann durch eine aktivierbare I²t-Funktion zwischen dem Kurzschlussströmen Ii und Isd und der kurzzeitverzögerten und unverzögerten Auslösezeit die Auslösekurve umgekehrt proportional angepasst werden. Die Bereitschafts-LED leuchtet grün, wenn der Auslöser betriebsbereit ist und blinkt orange, wenn ein interner Fehler im Auslöser erkannt wird. Die LED zur Überstromanzeige beginnt rot zu blinken, wenn I = 105% Ir, und leuchtet dauerhaft rot, wenn I > 112 % Ir. Eine weitere LED signalisiert die Übertemperatur in der Auslöseeinheit. Diese leuchtet rot wenn intern 105°C überschritten werden. An der Stellung des Knebels sind die drei unterschiedlichen Betriebszustände erkennbar (EIN = oben, AUS = unten, ausgelöst = Mittelstellung). Eine Vorrichtung zum Verriegeln des Schaltzustandes in EIN- oder AUS-Position ist integriert und kann mit einem handelsüblichen Vorhängeschloss ohne zusätzliches Zubehör genutzt werden. Über eine Auslösetaste kann der Auslösemechanismus getestet und die Hauptkontakte geöffnet werden. Ein Klappdeckel mit unverlierbarer Schnellschraube ermöglicht den Zugang zu dem Installationsraum für optionale Hilfskontakte und andere Auslöser. Integriertes Zubehör ist über Sichtfenster ohne öffnen des Klappdeckels erkenn- und identifizierbar. Ein potentialfreier Alarmkontakt für die Ausschaltvorwarnung bei Gefahr einer Abschaltung durch Überlast ist standardmäßig integriert. Dieser wird bei I > 90% Ir geschlossen. Dies wird durch eine zusätzliche LED angezeigt. Sie leuchtet orange wenn der Kontakt geschlossen ist. Durch eine Schnittstelle für ein Diagnose- und Konfigurationstool kann die eingestellte Auslösekurve getestet und dokumentiert werden.

Nennstrom  :  400 A
Nennstrom bei 55°C
nach IEC 60947  :  400 A
Polanzahl  :  3
Ausschaltvermögen
Grenzkurzschlussstrom Icu
bei 400V AC IEC 60947-2  :  40 kA
Auschaltvermögen
Grenzkurzschlussstrom Icu
bei 240V AC IEC 60947-2  :  70 kA
Ausschaltvermögen
Grenzkurzschlussstrom Icu
bei 415V AC IEC 60947-2  :  40 kA
Ausschaltvermögen
Grenzkurzschlussstrom Icu
bei 690V AC IEC 60947-2  :  7 kA
Ausschaltvermögen
Betriebskurzschlussstrom
Ics bei 220V AC
nach IEC 60947-2  :  70 kA
Ausschaltvermögen
Betriebskurzschlussstrom
Ics bei 230V AC
nach IEC 60947-2  :  70 kA
Ausschaltvermögen
Betriebskurzschlussstrom
Ics bei 240V AC
nach IEC 60947-2  :  70 kA
Ausschaltvermögen
Betriebskurzschlussstrom
Ics bei 380V AC
nach IEC 60947-2  :  40 kA
Ausschaltvermögen
Betriebskurzschlussstrom
Ics bei 400V AC
nach IEC 60947-2  :  40 kA
Ausschaltvermögen
Betriebskurzschlussstrom
Ics bei 415V AC
nach IEC 60947-2  :  40 kA
Ausschaltvermögen
Betriebskurzschlussstrom
Ics bei 690V AC
nach IEC 60947-2  :  7 kA
Nennstrom bei 10°C
nach IEC 60947  :  400 A
Nennstrom bei 15°C
nach IEC 60947  :  400 A
Nennstrom bei 20°C
nach IEC 60947  :  400 A
Nennstrom bei 25°C
nach IEC 60947  :  400 A
Nennstrom bei 30°C
nach IEC 60947  :  400 A
Nennstrom bei 35 °C
gemäß IEC 60947  :  400 A
Nennstrom bei 40 °C
gemäß IEC 60947  :  400 A
Nennstrom bei 45°C
nach IEC 60947  :  400 A
Nennstrom bei 50°C
nach IEC 60947  :  400 A
Nennstrom bei 60 °C
gemäß IEC 60947  :  400 A
Nennstrom bei 65°C
nach IEC 60947  :  396 A
Nennstrom bei 70°C
nach IEC 60947  :  360 A
Frequenz  :  50 - 60 Hz
Isolationsspannung Ui  :  800 V
Bemessungsbetriebsspannung Ue  :  220 - 690 V
Gesamtverlustleistung
unter Nennstrom  :  57,8 W
Nominales Drehmoment  :  18 - 18 Nm
IP-Klasse
(Ingress Protection)  :  IP4X
Einbau-/Anschlussort  :  Vorne

Komplett liefern und betriebsbereit montieren.
Menge: 4,000 ST

**1.1.5 Kombiableiter T1+T2 1P Iimp 25kA Up 1.5kV Fernmeldekontakt Vorsicherung**
Kombiableiter T1+T2 1P Iimp 25kA Up 1.5kV Fernmeldekontakt Vorsicherung
Kombi-Ableiter Typ 1 und Typ 2 nach DIN EN 61643-11 (VDE 0675-6-11) mit integrierter Ableitervorsicherung. Basiselement variabel montierbar und aufsteckbares Schutzmodul austauschbar. Durch passende Phasenschienen variable Verschaltung in der ""3+1"", ""4+0"" und ""3+0""-Schaltung. Kombi-Ableiter mit Fernmeldekontakt für Überwachungseinrichtung (potentialfreier Wechsler), Funktions-/Defektanzeige durch Markierung im Sichtfenster, gekapselte, nicht ausblasende Bauform. Zur Verwendung in Schaltanlagen mit prospektiven Kurzschlussströmen bis 100 kAeff, Energetische Koordination nach DIN EN 62305-4 (VDE 0185-305-4) zu Typ 2- und 3-Ableiter sowie direkt zum Endgerät.

Max. Ableitvermögen (Imax)
L-N(PEN)/ N-PE  :  50 kA
Netzform  :  TN-S, TT
Anschlussart  :  Schraubanschluss, Steckanschluss
Blitzimpulsstrom Iimp
(10/350 µs) IEC 61643
L-N(PEN)/ N-PE  :  25 kA
Mit Fernmeldekontakt  :  Ja
Anzahl Module  :  2
Spannungsschutzstufe
höher gemäß IEC 61643-1  :  1,50 kV
Dauerbetriebsspannung
UC gemäß IEC 61643-1  :  264 V
Polanzahl  :  1
Betriebstemperatur  :  ca. -40 - 80 °C

Komplett liefern und betriebsbereit montieren.
Menge: 3,000 ST

**1.1.6 Kombiableiter T1+T2 1P N-PE Iimp 100kA Uc 1.5KV Fernmeldekontakt Vorsicherung**
Kombiableiter T1+T2 1P N-PE Iimp 100kA Uc 1.5KV Fernmeldekontakt Vorsicherung
Kombi-Ableiter Typ 1 und Typ 2 nach DIN EN 61643-11 (VDE 0675-6-11) mit integrierter Ableitervorsicherung. Basiselement variabel montierbar und aufsteckbares Schutzmodul austauschbar. Für N-PE-Stecke und durch passende Phasenschiene und Ableiter für L-PEN-Stecke Verschaltung zur ""3+1""-Schaltung. Kombi-Ableiter mit Fernmeldekontakt für Überwachungseinrichtung (potentialfreier Wechsler), Funktions-/Defektanzeige durch Markierung im Sichtfenster, gekapselte, nicht ausblasende Bauform.

Blitzimpulsstrom Iimp
(10/350 µs) IEC 61643
L-N(PEN)/ N-PE  :  100 kA
Netzform  :  TT, TN-S
Mit Fernmeldekontakt  :  Ja
Anzahl Module  :  2
IP-Klasse
(Ingress Protection)  :  min. IP20
Max. Ableitvermögen
(Imax) L-N(PEN)/ N-PE  :  100 kA
Betriebstemperatur  :  ca. -40 - 80 °C

Komplett liefern und betriebsbereit montieren.
Menge: 1,000 ST

**1.1.7 Sicherungslasttrennschalter LT NH000 Hutschiene 100A, Rahmenklemme 50mm²**
Sicherungslasttrennschalter NH000 Hutschiene 100A, Rahmenklemme 50mm²
NH000-Sicherungslasttrennschalter für Montageplatte bzw. Hutschienenmontage nach DIN EN 60947-3 (VDE 0660-107) und geeignet für NH-Sicherungseinsätze nach IEC 60269-2 / DIN VDE 0636-2. Bestehend aus 3-poligem Schalterunterteil und plombierbarem Griffeinsatz, Berührungsschutz am Griff, mit verschiebbarem Klarsichtfenster zur Spannungsprüfung, allpolig schaltend, zur Montage auf Hutprofilschiene oder Montageplatte ohne zusätzliche Blende.

Nennstrom  :  100 A
Nennstrom für kurze Zeit
Icw 1s IEC 60947  :  1,20 kA
Strombelastbarkeit
bei AC22 in Kategorie B  :  100 A
Sicherungsgröße  :  NH000
Anschlussquerschnitt
bei flexiblem Leiter  :  2.5 - 50 mm²
Anschlussquerschnitt
bei starrem Leiter  :  2.5 - 50 mm²
Betriebstemperatur  :  -25 - 55 °C
Nominales Drehmoment  :  4,50 - 4,50 Nm
Frequenz  :  50 - 60 Hz
Gesamtverlustleistung
unter Nennstrom  :  10 W
Gerätelebensdauer,
mechanische Schaltspiele  :  1700
Gerätelebensdauer,
elektrische Schaltspiele  :  300
Gerätelebensdauer
(Summe Mech.- und
Elektrischelebensdauer)
IEC 60947-3 Tab.4  :  2000
Isolationsspannung Ui  :  1000 V
IP-Klasse
(Ingress Protection)  :  min. IP3X
Tiefe  :  80 mm

Komplett liefern und betriebsbereit montieren.
Menge: 2,000 ST

**1.1.8 Motorschutzschalter Baugrösse 1, 6.3-10.0A 2.5M bei 230/415V**
Motorschutzschalter Baugrösse 1, 6.3-10.0A 2.5M bei 230/415V
Motorschutzschalter nach VDE 0660 und VDE 0113, mit Phasenausfallempfindlichkeit, einstellbarem Überlastauslöser und magnetischem Kurzschlussauslöser. Thermomagnetischer Schalter mit regelbarem Bimetall-Relais, Hilfskontakte und Unterspannungsauslöser anbaubar.

Nennstrom  :  10 A
Höhe  :  140 mm
Breite  :  45 mm
Tiefe  :  75 mm
Steuer-/Bedienelement  :  kurzer Drehgriff
Polanzahl  :  3
Stoßspannungsfestigkeit
Uimp  :  6000 V
Überspannungskategorie
gemäß IEC 60947-1  :  3
Versorgungsspannungsart  :  AC
Anschlussart Spule und
Signalkontakt  :  Schraubanschluss
Plombierbar  :  Nein
Mit Signalkontakt  :  Nein
Mit thermischem Schutz  :  Ja
IP-Klasse
(Ingress Protection)  :  IP20
Montage auf  :  DIN Schiene

Komplett liefern und betriebsbereit montieren.
Menge: 1,000 ST

**1.1.9 Multimessgerät mit M-Bus für Schalttafeleinbau**
Multimessgerät mit M-Bus für Schalttafeleinbau
zur Messung von Strom, Spannung, Wirkarbeit (Bezug/Lieferung), Blindarbeit (induktiv), Wirk-, Blind- und Scheinleistung (pro Phase), Wirk-, Blind-  und Scheinleistung Summe), Frequenz, Klirrfaktor U und I, ungerade Teilschwingungen (U und I 3-15), Betriebsstundenzähler und 6 Gesamtlaufzeiten über Vergleicher programmierbar,

Frontabmessungen  :  ca. 96x96,
Einbautiefe  :  ca. 49mm

Das Gerät ist ausgerüstet mit:

-  LCD-Großanzeige (67mm x 57mm) mit gleichzeitiger
  Darstellung von 3 Messwerten
-  Standard-Messwertanzeigen und programmierbare
  Messwertanzeigen
-  Bimetallfunktion für Strom- und Leistungsmesswerte
-  Automatische oder manuelle Messwertweiterschaltung mit
  programmierbarer Wechselzeit 0 - 250 Sekunden
-  Messwertauswahl für Messwert-Anzeigen und automatische
  Weiterschaltung
-  Speicher für Arbeit, und Min- /Maxwerte (ohne Zeitstempel)
-  2 (1)digitale Ausgänge als Impulsausgänge (Wh und varh)
  oder als Schaltausgänge (Grenzwerte) programmierbar
-  2 Vergleichergruppen mit je 3 Vergleichern (Operator >=<)
-  Schnittstellen: RS232; RS485; Modbus RTU: 9,6; 19,2 und
  38,4kBits/s (Die Schnittstelle RS232 kann nicht gleichzeitig
  mit der Schnittstelle RS485 betrieben werden)

Mess- und Hilfsspannung:  :  L-N 85...300V, AC;
  L-L 148...520V, AC
Netzfrequenz  :  45 - 65 Hz,
Leistungsaufnahme  :  bei einer Phase L-N: 1,5VA,  bei Anschluß aller Phasen
  0,5VA / Phase
Nennstrom bei  :  5A (6 A); 1 A (1,2 A)
Ansprechstrom  :  5mA, Leistungsaufnahme: 0,2VA
Messgenauigkeit: Strom  :  +-0,5% vMb, Strom im
  N: +-1,5% vMb,
Spannung  :  L-N: +-0,5% vMb, L-L: 1%,
Arbeit  :  Klasse 1 (sek.5A)

inkl. aller nötigen Sicherungen und Wandler

Komplett inkl. Zubehör liefern und betriebsbereit in den
vorbeschriebenen Schaltschrank montieren.
Menge: 5,000 ST
Kostengruppe DIN 276 2018-12: 443

**Ausführungsbeschreibung 1 Fehlerstrom-Leitungsschutzschalter**
*Fehlerstrom-Leitungsschutzschalter 1P+N*
Fehlerstrom-Leitungsschutzschalter 1P+N
nach DIN VDE 0664 Teil 20 /EN61009-1 und DIN VDE 0664 Teil 21 / EN61009-2-1, Berührungsschutz nach DIN VDE 0660 Teil 514. Bi-Connect-Klemmen unten, externe blaue Test-Taste. Einfache Entnahme aus dem Phasenschienenverbund. Mit VDE Zeichen. Geeignet zum nachträglichen Anbau von Zusatzeinrichtungen.  Beschriftungsmöglichkeit direkt am Gerät.

Nennstrom  :  ... A
Betriebsspannung AC  :  240 V
Isolationsspannung  :  2000 V
Polanzahl  :  2 P
Anzahl der PLE  :  2
Betriebstemperatur  :  -25 bis 40 °C
Lagertemperatur  :  -25 bis 70 °C
Anschlussart  :  Schraubtechnik
Abschaltvermögen  :  ... kA
Art des Differenzialschutzes  : A
Empfindlichkeit  :  30 mA
Auslösercharakteristik  :  ...

Komplett inkl. Zubehör liefern und betriebsbereit in den
vorbeschriebenen Schaltschrank montiere.

**1.1.10 Fehlerstrom-Leitungsschutzschalter B-10A; 10kA**
*** gemäß Ausführungsbeschreibung 1
Fehlerstrom-Leitungsschutzschalter
B-10A; 10kA, sonst wie vor beschrieben.
Menge: 1,000 ST
Kostengruppe DIN 276 2018-12: 443

**1.1.11 Fehlerstrom-Leitungsschutzschalter B-16A; 10kA**
*** gemäß Ausführungsbeschreibung 1
Fehlerstrom-Leitungsschutzschalter
10kA B-16A, sonst wie vor beschrieben.
Menge: 3,000 ST
Kostengruppe DIN 276 2018-12: 443

**1.1.12 Fehlerstrom-Leitungsschutzschalter 4P 10kA B-16A 30mA Typ A**
*** gemäß Ausführungsbeschreibung 1
Fehlerstrom-Leitungsschutzschalter 4P 10kA B-16A 30mA Typ A

Fehlerstrom-Leitungsschutzschalter nach DIN EN 61009-1 (VDE 0664-20) mit 4-poligem Leitungsschutzschalter für 400 V Drehstromkreise und einer Fehlerstromschutzschaltung im Kompaktgehäuse, blaue Test-Taste und Fehlerstromanzeige. Einfache Einzelentnahme aus dem Phasenschienenverbund. Geeignet zum nachträglichen Anbau von Zusatzeinrichtungen. Beschriftungsmöglichkeit direkt am Gerät.

Nennstrom  :  16 A
Bemessungsfehlerstrom Idn  :  30 mA
Auslösecharakteristik:  :  B
Gesamtverlustleistung unter
Nennstrom  :  10,90 W
Typ des
Fehlerstromschutzes  :  A
Isolationsspannung Ui  :  500 V
Stoßspannungsfestigkeit
Uimp  :  4000 V
Bemessungsschaltvermögen Icn
nach IEC 60898-1  :  10 kA
Frequenz  :  50 - 50 Hz
Anschlussquerschnitt
des Eingangs mit Schrauben,
bei flexiblem Leiter  :  1 - 16 mm²
Anschlussquerschnitt
des Eingangs mit Schrauben,
bei massivem Leiter  :  1 - 25 mm²
Menge: 1,000 ST

**Ausführungsbeschreibung 2 Leitungsschutzschalter**
*Leitungsschutzschalter Charakteristik B*
Leitungsschutzschalter
nach DIN VDE 0641, Charakteristik B

Komplett inkl. Zubehör liefern und betriebsbereit in den
vorbeschriebenen Schaltschrank montieren.

**1.1.13 Leitungsschutzschalter 1pol. B 16 A, 6kA**
*** gemäß Ausführungsbeschreibung 2
Leitungsschutzschalter 1pol. B16A, 10kA,
sonst wie vor beschrieben.
Menge: 3,000 ST
Kostengruppe DIN 276 2018-12: 443

**1.1.14 Leitungsschutzschalter 3pol. B 16 A, 6kA**
*** gemäß Ausführungsbeschreibung 2
Leitungsschutzschalter 3pol. B 16 A, 10kA,
sonst wie vor beschrieben.
Menge: 2,000 ST
Kostengruppe DIN 276 2018-12: 443

#### 1.2 Kabel und Leitungen

*Hinweis: Installation allgemein*
Für die Ausführung der Elektro-Installation dürfen nur Kabel und Leitungen verwendet werden, die gem. Bauproduktenverordnung (BauPVO) der Brandklasse B2ca s1 d1 a1 zugeordnet werden können. Die Leistungserklärungen der verwendeten Materialien sind vor Ausführungsbeginn vorzulegen. Die Aderfarben sind entsprechend den VDE-Vorschriften zu wählen.

Der Leitungsquerschnitt wird für die neuen Steckdosenstromkreise 2,5mm²  betragen

Die Stemmarbeiten dürfen nur mit geeignetem Werkzeug ausgeführt werden, die Schlitze sind zu fräsen und die Durchbrüche zu bohren.

Bei den Zwischenwänden ist besonders darauf zu achten, dass die Tiefe und Breite der Leitungsschlitze und der Durchmesser der gebohrten Durchbrüche den jeweils zu verlegenden Leitungen und Kabeln genau angepasst sind.
Wird durch die unnötig groß gefrästen Schlitze oder gebohrten Durchbrüche ein erhöhter Aufwand für das Schließen notwendig, geht dies zu Lasten der Elektro-Installationsfirma.

Die Befestigung in den Zwischendecken erfolgt mit Iso- Kabelbügeln oder mit Sammelhalterungen, Befestigungsabstand ca. 60 - 80 cm.

Die nachstehend aufgeführten Leitungen verstehen sich fertig verlegt, einschl. Befestigungsmaterial (Nagelschellen, etc.), fräsen der Schlitze und bohren von Durchbrüchen bis zu einem Durchmesser von 30mm in Beton oder Mauerwerk. Sammelhalterungen, Kanäle, Installationsrohre, etc, sind separat ausgeschrieben.

*Hinweis: Vortext Kabel und Leitungen*
Nachstehende Kabel und Leitungen sind DIN - gerecht zu verlegen bzw. zu befestigen. Es dürfen nur nach DINVDE zugelassenen und geprüfte Kabel und Leitungen verwendet werden.
z.B.  Aufbau nach DIN VDE 0250,
  Belastung nach DIN VDE 0298
  Leiter für Kabel nach DIN EN 60228

Auf Forderung der Bauleitung ist die Bezugsquelle zu benennen bzw. der Nachweis zu erbringen. Alle erforderlichen Gerätschaften sowie Materialien sind zu kalkulieren. In den Positionen wird nicht mehr darauf hingewiesen. Nachträgliche Forderungen werden nicht anerkannt. Die Materialien sind je nach Verlegeart zu kalkulieren. Kabelbühnen, Leerrohre, Kabelkanäle oder vergleichbare Verlegesysteme werden grundsätzlich gesondert angefragt. Auf Kabelbühnen sind die Kabel mittels Kabelbinder teils zu befestigen und ausgerichtet zu verlegen.
Für alle Leuchten und vergleichbare Anschlüsse sind die Leitungen abzusetzen und mittels Anschlussklemme zu versehen. Auf Bühne und in Kanälen verlegte Kabel sind sauber auszurichten und insbesondere im Hinblick auf die Wärmeentwicklung zu verlegen. Die an den einzelnen Kabel und Leitungen erforderlichen beidseitigen Anschlüsse  sind ebenfalls zu kalkulieren.
Bei Kabelhäufung ohne Kabelbühnen sind Kabelklammern und Sammelhalterungen zugelassen, wobei der Befestigungsabstand max. 60 cm betragen darf. Die Verlegung mittels PVC - umhüllten ALU - Flachband ist nicht zugelassen. Hier muss eine Absprache und Genehmigung der Bauleitung eingeholt werden. Bei Kabeldurchführungen durch Wand - und Deckdurchbrüche ist auf die maximale Belegung von 60% zu achten, in Bereichen in denen Brandschutzvorkehrungen zu treffen sind. (DIN 4102) Ebenso ist darauf zu achten, dass grundsätzlich getrennte Kabelwege für Stark - und Schwachstromtrassen vorgesehen werden. Nicht abgesprochene gemeinsame Trassen werden zu Lasten des AN geändert. Kabel und Leitungen mit Funktionserhalt sind entsprechend nach DIN 4102 Teil 12 zu verlegen.
Die Angaben des Herstellers bezüglich der Verlegevorgaben sind zwingend zu beachten. Die Kabelwege soweit nicht in den Ausführungsplänen eingetragen, sind mit der Bauleitung abzustimmen.
Kabel und Leitungen im Außenbereich sind grundsätzlich in NYY oder NYCWY auszuführen. Die Kabel sind im Sandbett mit entsprechenden Abdeckungen und dem notwendigen Kabelwarnband zu schützen. Im Außenbereich verlegte Kabel sind in die Pläne einzumessen. Teilweise werden die Schwachstromkabel auf vorbeschriebenen Systemen verlegt. Es gelten die gleichen Bedingungen im Bezug auf die Verlegung. Es wird besonders auf Schallschutz und Standfestigkeitsprobleme durch Leitungen und Dosen in den Wänden hingewiesen, siehe hierzu folgende Vorschriften:

-  Standfestigkeit nach DIN 1053 - 1
-  Schallschutz nach DIN 4109

Bei Leitungsverlegung unter Putz ist darauf zu achten, dass das Mauerwerk nur mit Bohr- und Fräswerkzeugen eingeschlitzt werden darf. Stemmwerkzeuge sind nur mit ausdrücklicher Genehmigung der Bauleitung zugelassen. Bei nicht Beachtung haftet der Verursacher für die daraus entstehenden Schäden und deren Beseitigung. Größtenteils werden die Leitungen auf einer Trasse verlegt.

Bei den Zwischenwänden ist besonders darauf zu achten, dass die Tiefe und Breite der Leitungsschlitze und der Durchmesser der gebohrten Durchbrüche den jeweils zu verlegenden Leitungen und Kabeln genau angepasst sind. Wird durch die unnötig groß gefrästen Schlitze oder gebohrten Durchbrüche ein erhöhter Aufwand für das Schließen notwendig, geht dies zu Lasten der Elektro-Installationsfirma.

Die Installation der Leitungen in den Zwischenwänden und Hohldecken muss mit dem Erstellen der Wände bzw. Decken erfolgen. Der zeitliche Montageeinsatz ist deshalb abzustimmen. Die Befestigung in den Zwischendecken erfolgt mit Iso-Kabelbügeln oder Sammelhalterungen, Befestigungsabstand ca. 60 - 80 cm.

Die nachstehend aufgeführten Leitungen verstehen sich fertig verlegt, komplett einschl. sämtlichem Befestigungsmaterial (Nagelschellen, Kabelbinder, etc.), fräsen der Schlitze und bohren von Durchbrüchen bis zu einem Durchmesser von 30mm in Beton oder Mauerwerk.

**Ausführungsbeschreibung 3 Verkabelung Mantelleitung NYM-J Aufputz**
*Mantelleitung NYM-J (Kabelbühne usw.)*
Mantelleitung NYM-J
nach DIN VDE 0250 Teil 204
Kabel in Teillängen liefern und auf Kabelbühnen, in PVC oder Metallkanälen, Leerrohrsysteme, Sammelhalterungen etc., verlegen und betriebsbereit anschließen. Mit einzukalkulieren ist nur das zur Befestigung benötigte Material.

**1.2.1 Mantelleitung NYM 3x2,5 mm² auf Kabelbühnen usw.**
*** gemäß Ausführungsbeschreibung 3
Mantelleitung NYM 3x2,5 mm² auf Kabelbühnen usw.
Cu-Zahl: 72 kg/km
Menge: 35,000 m
Kostengruppe DIN 276 2018-12: 444

**1.2.2 Mantelleitung NYM 3x1,5 mm² auf Kabelbühnen usw.**
*** gemäß Ausführungsbeschreibung 3
Mantelleitung NYM 3x1,5 mm² auf Kabelbühnen usw.
Cu-Zahl: 43 kg/km
Menge: 200,000 m
Kostengruppe DIN 276 2018-12: 444

**1.2.3 Mantelleitung NYM 5x1,5 mm² auf Kabelbühnen usw.**
*** gemäß Ausführungsbeschreibung 3
Mantelleitung NYM 5x1,5 mm² auf Kabelbühnen usw.
Cu-Zahl: 72 kg/km
Menge: 50,000 m
Kostengruppe DIN 276 2018-12: 444

**1.2.4 Mantelleitung NYM 7x1,5 mm² auf Kabelbühnen usw.**
*** gemäß Ausführungsbeschreibung 3
Mantelleitung NYM 7x1,5 mm² auf Kabelbühnen usw.
Cu-Zahl: 101 kg/km
Menge: 50,000 m
Kostengruppe DIN 276 2018-12: 444

**Ausführungsbeschreibung 4 Verkabelung EDV**
*Daten-/Netzwerkkabel*
Daten-/Netzwerkkabel
Kabel in Teillängen liefern und auf Kabelbühnen, in PVC oder Metallkanälen, Leerrohrsysteme, Sammelhalterungen etc., verlegen und betriebsbereit anschließen. Mit einzukalkulieren ist nur das zur Befestigung benötigte Material.

**1.2.5 LWL Universalkabel A-DQ(ZN)B2Y 24 Multimode G50/125**
*** gemäß Ausführungsbeschreibung 4
LWL-Außenkabel mit Nagetierschutz
nach DIN VDE 0888
A-DQ(ZN)B2Y 24 Multimode G50/125

Kabel mit Nagetierschutz aus Glasgarnen zur Verlegung im Erdreich, in Röhren und Trassen oder in sonstigen Kabelanlagen

-  Aufbau nach DIN/VDE 0888
-  Gelgefüllte zentrale Bündelader
-  Nagetiergeschützt mittels Glaselementen um die Bündelader
  Längswasserdichte durch Quellmaterial um die Bündelader

Faseranzahl  :  24
Fasertyp  :  Multimode G50/125
Außenmantel  :  PE halogenfrei
Maximale Zugkraft  :  2500N
Maximale
Querdruckfestigkeit  :  bis 300N durch die
  verarbeiteten Glas- und
  Quellelemente
Min. Biegeradius  :  170 mm
Brandlast  :  1,6 MJ/m (Richtwert)
Temperaturbereich  :  -5°C bis +50°C (bei Verlegung),
  -20°C bis +60°C (im Betrieb)
Menge: 400,000 m
Kostengruppe DIN 276 2018-12: 451

**1.2.6 Patchfeld Spleißkassette LWL 12xSCD**
Patchfeld Spleißkassette LWL 12xSCD
Patchfeld mit Spleißkassette und Zubehör, LWL,
12 x SCD-Stecker, Kontakte mit PC-Rundschliff,
zum Festeinbau. Inkl. Spleißen des Glasfaßerkabels

Hier ist eine Bieterangabe erforderlich:

Fabrikat  : '........................................'

Typ  : '........................................'

Komplett liefern und betriebsbereit montieren.
Menge: 4,000 ST
Kostengruppe DIN 276 2018-12: 457

**Ausführungsbeschreibung 5 Verkabelung Aussenbereich NYY-J**
*Erdkabel NYY-J/NYCWY*
Erdkabel NYY-J/NYCWY
nach DIN VDE 0276 Teil 603 S1 / HD 603.1 und IEC 60502
Kabel in Teillängen liefern und in vorh. Erdgraben
(ohne Erdarbeiten) verlegen und anschließen

**1.2.7 Erdkabel NYY-J 5x300mm² im Graben**
Erdkabel NYY-J 5x300mm² im Graben
Cu-Zahl: 14400 kg/km
Menge: 450,000 m
Kostengruppe DIN 276 2018-12: 444

**1.2.8 Erdkabel NYCWY 4x150 SM / 70mm², auf Trasse mit konzentrischem Leiter**
*** gemäß Ausführungsbeschreibung 5
Erdkabel 0,6/1kV, NYCWY 4x150 SM / 70mm², auf Trasse
Cu-Zahl: 6540 kg/km mit konzentrischem Leiter
Menge: 35,000 m
Kostengruppe DIN 276 2018-12: 444

**1.2.9 Erdkabel NYCWY 4x150 SM / 70mm², im Graben mit konzentrischem Leiter**
Erdkabel 0,6/1kV, NYCWY 4x150 SM / 70mm², im Graben
Cu-Zahl: 6540 kg/km mit konzentrischem Leiter
Menge: 310,000 m
Kostengruppe DIN 276 2018-12: 444

**Ausführungsbeschreibung 6 Verkabelung PVC-Kabel NYY-J Aufputz**
*PVC-Kabel NYY-J*
PVC-Kabel NYY-J
nach DIN VDE 0276 Teil 603 S1 / HD 603.1 und IEC 60502
Kabel in Teillängen liefern und auf Kabelbühnen, in PVC oder Metallkanälen, Leerrohrsysteme, Sammelhalterungen etc., verlegen und betriebsbereit anschließen. Mit einzukalkulieren ist nur das zur Befestigung benötigte Material.

**1.2.10 PVC-Kabel NYY-J 3x2,5 mm² auf Kabelbühnen usw.**
*** gemäß Ausführungsbeschreibung 6
PVC-Kabel NYY-J 3x2,5 mm² auf Kabelbühnen usw.
Cu-Zahl: 72 kg/km
Menge: 170,000 m
Kostengruppe DIN 276 2018-12: 444

**1.2.11 PVC-Kabel NYY-J 5x2,5 mm² auf Kabelbühnen usw.**
*** gemäß Ausführungsbeschreibung 6
PVC-Kabel NYY-J 5x2,5 mm² auf Kabelbühnen usw.
Cu-Zahl: 120 kg/km
Menge: 50,000 m
Kostengruppe DIN 276 2018-12: 444

**1.2.12 Cat 7 Outdoor**
Cat 7 Outdoor
mit Diffusionssperre.Kabel zur Verlegung im Erdreich, in Leerrohren und Trassen oder in Masten und sonstigen Kabelanlagen. Das FutureCom S/FTP 800/23 Außenkabel mit Diffusionssperre ist für Anwendungen bis 800 MHz spezifiziert und übertrifft mit seinen Übertragungseigenschaften die Anforderungen der heute definierten Kategorie 7 nach EN 50288-4-1 und IEC 61156-5.
Hohe Systemreserven für die komplette Verkabelungsstrecke nach ISO/IEC 11801 (Amd 2: 2010) und EN 50173 (Serie) werden durch die Verwendung entsprechender Anschlusstechnik und dieser "High-end" Kupferdatenkabel erreicht. Durch die geringe Signal-Laufzeit-Differenzen zwischen den Paaren (low-skew) sind diese FutureCom Kabel hervorragend für Gigabit Ethernet und ebenso für die Übertragung von digitalen Datensignalen für zukünftige Applikationen bis 10 Gigabit Ethernet gemäß IEEE 802.3an geeignet. Jedes Paar ist einzeln mit Folie geschirmt. Zusätzlich sind die verseilten Paare (PiMF) mit einem Schirmgeflecht umgeben (S/FTP), was hervorragende Schirmeigenschaften garantiert. Das Kabel übertrifft die Voraussetzungen zur Einhaltung der Störaussendung Klasse B nach EN 55022, sowie der Störfestigkeit nach EN 55024, was hinsichtlich der elektromagnetischen Verträglichkeit die Realisierung normkonformer Netze ermöglicht.
Menge: 100,000 m
Kostengruppe DIN 276 2018-12: 457

**Ausführungsbeschreibung 7 Verkabelung Telekommunikations Innenkabel J-Y (St)Y AP**
*Telekommunikations Innenkabel J-Y (St)Y*
Telekommunikations Innenkabel J-Y (St)Y
nach DIN VDE 0815
Kabel in Teillängen liefern und auf Kabelbühnen, in PVC oder Metallkanälen, Leerrohrsysteme, Sammelhalterungen etc., verlegen und betriebsbereit anschließen. Mit einzukalkulieren ist nur das zur Befestigung benötigte Material.

**1.2.13 Telekommunikations Innenkabel J-Y (St)Y 2x2x0.8 auf Kabelbühnen usw.**
*** gemäß Ausführungsbeschreibung 7
Telekommunikations Innenkabel J-Y (St)Y 2x2x0.8
auf Kabelbühnen usw. Cu-Zahl: 21 kg/km
Menge: 350,000 m
Kostengruppe DIN 276 2018-12: 444

**1.2.14 Telekommunikations Innenkabel J-Y (St)Y 4x2x0.8 auf Kabelbühnen usw.**
*** gemäß Ausführungsbeschreibung 7
Telekommunikations Innenkabel J-Y (St)Y 4x2x0.8
auf Kabelbühnen usw. Cu-Zahl: 41 kg/km
Menge: 250,000 m
Kostengruppe DIN 276 2018-12: 444

**Ausführungsbeschreibung 8 Verkabelung Aussenbereich Fernmelde**
*Fernmelde-/Netzwerk-Außenkabel*
Fernmelde-/Netzwerk-Außenkabel
Kabel in Teillängen liefern und in vorh. Leerrohr
einziehen und anschließen

**1.2.15 Fernmelde-Außenkabel A-2YF(L)2Y 2x2x0.8 im Leerrohr**
*** gemäß Ausführungsbeschreibung 8
Fernmelde-Außenkabel A-2YF(L)2Y 2x2x0.8
im Leerrohr usw. Cu-Zahl: 21 kg/km nach DIN VDE 0816
Menge: 250,000 m
Kostengruppe DIN 276 2018-12: 444

**1.2.16 Fernmelde-Außenkabel A-2YF(L)2Y 4x2x0.8 im Leerrohr**
*** gemäß Ausführungsbeschreibung 8
Fernmelde-Außenkabel A-2YF(L)2Y 4x2x0.8
im Leerrohr usw. Cu-Zahl: 41 kg/km nach DIN VDE 0816
Menge: 50,000 m
Kostengruppe DIN 276 2018-12: 444

**1.2.17 Speedpipe**
Speedpipe
Liefern und Verlegen eines Mikrorohres (Speedpipe) zur direkten Erdverlegung (ground) für Glasfaserkabel.

Material  :  PE-HD (regenerat- und rezyklatfrei)
Dimension  :  7 x 1,5 mm
Eigenschaften  :  Innenseite gefettet/gerillt für redu  zierte Reibung beim Einblasen, Au  ßenseite robust für Erdverlegung
Beständigkeit  :  UV-stabilisiert (mind. 3 Jahre südeu  ropäisches Klima nach DIN EN ISO  4892-2)
Druckprüfung  :  Gas- und wasserdicht bis 15 bar/30  min
Verlegung  :  Einbau im offenen Graben, Sandbet  tung

Komplett liefern und betriebsbereit montieren.
Menge: 300,000 m
Kostengruppe DIN 276 2018-12: 457

**1.2.18 Kabelwarnband**
Menge: 300,000 m
Kostengruppe DIN 276 2018-12: 444

#### 1.3 Schutzmaßnahmen

**Ausführungsbeschreibung 9 Schutzmaßnahmen**
*Vortext Schutzmaßnahmen*
Die Schutzmaßnahmen sind gemäß DIN VDE Teil 410 und 540 durchzuführen, speziell in Technik-, Naß - sowie verschiedenen Sonderräumen. Um Potentialverschiebungen innerhalb einer Raumgruppe bzw. zwischen verschiedenen Raumgruppen zu verhindern, muß ein Potentialausgleich durchgeführt werden.
Dieser Potentialausgleich wird wie folgt erreicht. Alle fest eingebauten leitfähigen Teile, wie Dusch- und Badewanne, metallene Rohrleitungen und Apparaturen, Heizungsrohre, Warm - und Kaltwasserleitungen, Zirkulationsleitungen, Kabelbühnen etc. werden mit einer Potentialausgleichschiene verbunden. Diese Forderung bezieht sich nicht auf Teile oder Einrichtungen die nach der Art ihrer Anordnung kein im Sinne des Berührungsschutzes kritisches Potential annehmen können. Für mehrere Raumgruppen wird ein gemeinsamer zentraler Erdungspunkt geschaffen.
Die Leitungen werden teils auf Kabelbühnen, Leerrohren, Sammelhalter, oder direkt auf dem Rohboden im Estrich verlegt. Eine entsprechende Mischkalkulation ist vorzunehmen für die entsprechenden Postionen. Je nach Abdichtung der Bodenfläche in den Naßzonen ist die Leitungsführung im Vorfeld mit dem Bauleiter/Architekten abzustimmen. Grundsätzlich dürfen nur VDE zugelassene und geprüfte Materialien verwendet werden.

**1.3.1 Potentialausgleichsschiene 80x15**
*** gemäß Ausführungsbeschreibung 9
Potentialausgleichsschiene 80x15
gemäß DIN VDE 0618 Teil1, aus galv. verzinktem Stahl, Kontaktleiste aus Messing vernickelt, Abdeckplatte aus schlagfestem Kunststoff mit Anschlußmöglichkeiten für
- 15 Leitungen 2,5 - 120 mm²
- 1 Bandstahl 4x30 mm
Vorstehende Schiene liefern und einschl. allen erforderlichen Nebenarbeiten sowie der Leitungsbeschriftung betriebsfertig montieren.
Menge: 2,000 ST
Kostengruppe DIN 276 2018-12: 446

**1.3.2 Erdungsbandrohrschelle, für Rohrdurchmesser von 1/2" bis 2 "**
*** gemäß Ausführungsbeschreibung 9
Erdungsbandrohrschelle, für Rohrdurchmesser von
1/2" bis 2 "
Anschluß von 1 oder 2 Leitern mit max. Ø von 1 - 25 mm², mit stetig verstellbarem Spannband, Material Niro, komplett liefern und betriebsfertig montieren.
Menge: 6,000 ST
Kostengruppe DIN 276 2018-12: 446

**1.3.3 Erdungsbandrohrschelle, für Rohrdurchmesser von 2" bis 4 "**
*** gemäß Ausführungsbeschreibung 9
Erdungsbandrohrschelle, für Rohrdurchmesser von 2" bis 4 "
Anschluß von 1 oder 2 Leitern mit max. Ø von 1 - 25 mm², mit stetig verstellbarem Spannband, Material Niro, komplett liefern und betriebsfertig montieren.
Menge: 10,000 ST
Kostengruppe DIN 276 2018-12: 446

**1.3.4 Erdungsbandrohrschelle, für Rohrdurchmesser von 4" bis 6 "**
*** gemäß Ausführungsbeschreibung 9
Erdungsbandrohrschelle, für Rohrdurchmesser von 4" bis 6 "
Anschluß von 1 oder 2 Leitern mit max. Ø von 1 - 25 mm², mit stetig verstellbarem Spannband, Material Niro, komplett liefern und betriebsfertig montieren.
Menge: 15,000 ST
Kostengruppe DIN 276 2018-12: 446

**1.3.5 Mantelleitung NYM 1x16 mm² auf Kabelbühnen usw.**
*** gemäß Ausführungsbeschreibung 9
Mantelleitung NYM 1x16 mm² auf Kabelbühnen usw.
oder Metallkanälen, Leerrohrsysteme, Sammelhalterungen,
Ständerwänden etc. einschl. dem jeweiligen Befestigungsmaterial verlegen, und betriebsbereit anschließen.
Menge: 50,000 m
Kostengruppe DIN 276 2018-12: 446

**1.3.6 Mantelleitung NYM 1x25 mm² auf Kabelbühnen usw.**
*** gemäß Ausführungsbeschreibung 9
Mantelleitung NYM 1x25 mm² usw.
oder Metallkanälen, Leerrohrsysteme, Sammelhalterungen,
Ständerwänden etc. einschl. dem jeweiligen Befestigungsmaterial verlegen, und betriebsbereit anschließen.
Menge: 25,000 m
Kostengruppe DIN 276 2018-12: 446

**1.3.7 Erdungs- bzw. Potentialausgleichsleitung H07V - U 6 mm²**
*** gemäß Ausführungsbeschreibung 9
Erdungs- bzw. Potentialausgleichsleitung
Querschnitt: H07V - U 6 mm²
gemäß DIN 57281 VDE 0281 mit mehrdrähtigen Leitern, liefern und auf Kabelbühnen, in PVC oder Metallkanälen, Leerrohrsysteme, Sammelhalterungen,  Hohlraumböden etc. einschl. dem jeweiligen Befestigungsmaterial verlegen, und betriebsbereit anschließen.
Menge: 70,000 m
Kostengruppe DIN 276 2018-12: 446

#### 1.4 Kabelbühnen, Kanäle und Zubehör

*Hinweis: Vortext Kabelbühnen, Kanäle und Zubehör*
Die Kabelbühnen werden mittels Hängestiel und Auslegern, bzw. im Wandbereich mit Wandauslegern befestigt. An Kreuzungspunkten und an Ecken werden Formstücke verwendet, soweit nicht im LV anders gefordert. Soweit die Kabelbühnen geschnitten werden, müssen die Schnittstellen gegen Korrosion behandelt werden. Grundsätzlich sind Trennstege zu verwenden wenn die Stark - und Schwachstromtrasse auf einer gemeinsamen Bühne verlegt werden. Die Kabel und Leitungen sind gerichtet zu verlegen. Ansonsten sind die Vorbemerkungen zu beachten.

Installation AP  mittels Leerrohrsystemen:
Der max. Schellenabstand darf 40 cm nicht überschreiten. Bei Verwendung von Stahlrohren sind entsprechende Tüllen auf den Endstücken bzw. Schnittstellen anzubringen.

Die Verwendung von flexibelen Rohren im Wand und Bodenbereich ist DIN gerecht auszuführen. Bei Verlegung von Leerrohren im Estrich ist im Vorfeld die Genehmigung des Architekten einzuholen. Bündelungen sind auf jedenfall zu vermeiden. Im Wandbereich werden die Leerrohre für die Verlegung der Telefon - und FS - Leitungen verwendet. Die Befestigung mit Nägel ist nicht statthaft. Es ist zugelassenes Befestigungsmaterial zu verwenden. In Teilbereichen wird Betonrohr in die Wände bzw. Decken eingelegt. Hier muss eine Absprache mit dem Rohbauunternehmer erfolgen. Mehrmalige Anfahrten sind bei der Kalkulation zu berücksichtigen. Kabelhäufungen sind zu vermeiden bzw. im Vorfeld mit dem Statiker abzuklären.

Alle Sammelhalterungen sind im Abstand von 60 cm einzuplanen. Für die Stark - und Schwachstrominstallation sind grundsätzlich getrennte Trassen vorzusehen.

**Ausführungsbeschreibung 10 Kunststoff-Stangenrohr**
*Kunststoff-Stangenrohr*
Kunststoff-Stangenrohr
nach DIN VDE 0605 und DIN EN 61386-21
Außendurchmesser gemäß DIN EN 60423 / IEC 60423
Nicht flammenausbreitend gemäß DIN 61386-1
Mittleres Kunststoff-Stangenrohr aus PVC

Druckfestigkeit  :  mittel (750 N)
Schlagfestigkeit  :  mittel (2,0 kg/100mm)
Temperatur min.  :  -25 °C
Temperatur max.  :  +60 °C
Biegeverhalten  :  starr
Klassifizierung  :  33411

Komplett  offen, auf Putz, inkl. dem jeweiligen Befestigungsmateria, Abstandsschellen, Endtüllen, Muffen etc
liefern und montieren.

**1.4.1 Kunststoff-Stangenrohr d=16mm, starr**
*** gemäß Ausführungsbeschreibung 10
Kunststoff-Stangenrohr, starr
Aussendurchmesser: 16mm
Menge: 30,000 m
Kostengruppe DIN 276 2018-12: 444

**1.4.2 Kunststoff-Stangenrohr d=20mm, starr**
*** gemäß Ausführungsbeschreibung 10
Kunststoff-Stangenrohr, starr
Aussendurchmesser: 20mm
Menge: 20,000 m
Kostengruppe DIN 276 2018-12: 444

**1.4.3 Kunststoff-Stangenrohr d=25mm, starr**
*** gemäß Ausführungsbeschreibung 10
Kunststoff-Stangenrohr, starr
Aussendurchmesser: 25mm
Menge: 50,000 m
Kostengruppe DIN 276 2018-12: 444

**1.4.4 Kunststoff-Stangenrohr d=32mm, starr**
*** gemäß Ausführungsbeschreibung 10
Kunststoff-Stangenrohr, starr
Aussendurchmesser: 32mm
Menge: 15,000 m
Kostengruppe DIN 276 2018-12: 444

*Hinweis: Vortext Kabelbühnen, Kanäle und Zubehör*
Die Kabelbühnen werden mittels Hängestiel und Auslegern, bzw. im Wandbereich mit Wandauslegern befestigt. An Kreuzungspunkten und an Ecken werden Formstücke verwendet, soweit nicht im LV anders gefordert. Soweit die Kabelbühnen geschnitten werden, müssen die Schnittstellen gegen Korrosion behandelt werden. Grundsätzlich sind Trennstege zu verwenden wenn die Stark - und Schwachstromtrasse auf einer gemeinsamen Bühne verlegt werden. Die Kabel und Leitungen sind gerichtet zu verlegen. Ansonsten sind die Vorbemerkungen zu beachten.

Installation AP  mittels Leerrohrsystemen:
Der max. Schellenabstand darf 40 cm nicht überschreiten. Bei Verwendung von Stahlrohren sind entsprechende Tüllen auf den Endstücken bzw. Schnittstellen anzubringen.

Die Verwendung von flexibelen Rohren im Wand und Bodenbereich ist DIN gerecht auszuführen. Bei Verlegung von Leerrohren im Estrich ist im Vorfeld die Genehmigung des Architekten einzuholen. Bündelungen sind auf jedenfall zu vermeiden. Im Wandbereich werden die Leerrohre für die Verlegung der Telefon - und FS - Leitungen verwendet. Die Befestigung mit Nägel ist nicht statthaft. Es ist zugelassenes Befestigungsmaterial zu verwenden. In Teilbereichen wird Betonrohr in die Wände bzw. Decken eingelegt. Hier muss eine Absprache mit dem Rohbauunternehmer erfolgen. Mehrmalige Anfahrten sind bei der Kalkulation zu berücksichtigen. Kabelhäufungen sind zu vermeiden bzw. im Vorfeld mit dem Statiker abzuklären.

Alle Sammelhalterungen sind im Abstand von 60 cm einzuplanen. Für die Stark - und Schwachstrominstallation sind grundsätzlich getrennte Trassen vorzusehen.

**Ausführungsbeschreibung 11 Kabelrinne, mittelschwer**
*Kabelrinne Stahl feuerverz., mittelschwer*
Kabelrinne Stahl feuerverz., mittelschwer
Kabelrinne für Kabelträgersystem DIN EN 61537 (VDE 0639), gelocht, mit einem Trennsteg, aus feuerverzinktem Stahl DIN EN ISO 1461, Dicke 1 mm.  Komplett mit dem erforderlichen Verbindungsmaterial liefern und betriebsfertig montieren.

**1.4.5 Kabelrinne Stahl tauchfeuerverz., mittelschwer 100x60mm**
*** gemäß Ausführungsbeschreibung 11
Kabelrinne Stahl tauchfeuerverz., mittelschwer
Größe: 100 x 60 mm
Menge: 30,000 m
Kostengruppe DIN 276 2018-12: 444

**1.4.6 Kabelrinne Stahl tauchfeuerverz., mittelschwer 200x60mm**
*** gemäß Ausführungsbeschreibung 11
Kabelrinne Stahl tauchfeuerverz., mittelschwer
Größe: 200 x 60 mm
Menge: 2,000 m
Kostengruppe DIN 276 2018-12: 444

**1.4.7 Kabelrinne Stahl tauchfeuerverz., mittelschwer 250x60mm**
Kabelrinne Stahl tauchfeuerverz., mittelschwer
Größe: 250 x 60 mm
Menge: 15,000 m
Kostengruppe DIN 276 2018-12: 444

**1.4.8 Kabelrinne Stahl tauchfeuerverz., mittelschwer 500x60mm**
*** gemäß Ausführungsbeschreibung 11
Kabelrinne Stahl tauchfeuerverz., mittelschwer
Größe: 500 x 60 mm
Menge: 20,000 m
Kostengruppe DIN 276 2018-12: 444

**Ausführungsbeschreibung 12 Formteile**
*Alle nachfolgenden Komponenten sind komplett*
Alle nachfolgenden Komponenten sind komplett
für vorbeschriebene Kabelbühnen einschl. allem Zubehör
und Befestigungsmaterial liefern und betriebsbereit montieren.

**1.4.9 45° Bogen, 500x60mm**
*** gemäß Ausführungsbeschreibung 12
45° Bogen
Breite: 500 mm
Menge: 2,000 ST
Kostengruppe DIN 276 2018-12: 444

**1.4.10 90° Bogen, 250x60mm**
90° Bogen
Breite: 250 mm
Menge: 1,000 ST
Kostengruppe DIN 276 2018-12: 444

**1.4.11 90° Bogen, 500x60mm**
*** gemäß Ausführungsbeschreibung 12
90° Bogen
Breite: 500 mm
Menge: 2,000 ST
Kostengruppe DIN 276 2018-12: 444

**1.4.12 Anbau T-Abzweigstück, 250x60mm**
Anbau T-Abzweigstück
Breite: 250 mm
Menge: 1,000 ST
Kostengruppe DIN 276 2018-12: 444

**1.4.13 Anbau T-Abzweigstück, 500x60mm**
*** gemäß Ausführungsbeschreibung 12
Anbau T-Abzweigstück
Breite: 500 mm
Menge: 2,000 ST
Kostengruppe DIN 276 2018-12: 444

**1.4.14 Anbau T-Abzweigstück, 100x60mm**
Anbau T-Abzweigstück
Breite: 100 mm
Menge: 1,000 ST
Kostengruppe DIN 276 2018-12: 444

**Ausführungsbeschreibung 13 Wand- und Stielausleger**
*Wand- und Stielausleger*
Wand- und Stielausleger
tauchfeuerverzinkt nach DIN EN ISO 1461
Ausführung mittelschwer, mit angeschweißter Kopfplatte,
Befestigung an U-Hängestiel und Betonwand.

Tragfähigkeit  :  ca. 5,5 kN
Tragfähigkeit E30  :  ca. 3 kN

Inkl. anteiligem Befestigungszubehör liefern und montieren.

**1.4.15 Wand- und Stielausleger, 510mm**
Wand- und Stielausleger
Breite: 510 mm
Menge: 50,000 ST
Kostengruppe DIN 276 2018-12: 444

**1.4.16 Trennsteg, 60mm**
Trennsteg
Höhe: 60 mm
Menge: 67,000 ST
Kostengruppe DIN 276 2018-12: 444

**1.4.17 Deckel, 500mm**
Deckel
Breite: 500 mm
Menge: 22,000 ST
Kostengruppe DIN 276 2018-12: 444

*Hinweis: Montage-Systeme*

**Ausführungsbeschreibung 14 Schienenbefestigungssystem**
*Schienenbefestigungssystem*
Schienenbefestigungssystem
Installationsschiene, kaltgewalzter Stahl der Güte Fe P02 G, feuerverzinkt im Sendzimir-Verfahren, für Rohrhalte- und Tragekonstruktionen, mit durchgängigem Montageschlitz auf der Vorderseite der Schiene zur genauen Positionierung der Befestigungselemente, mit systemgerechten Rund- und Langlöchern am Schienenrücken und in aufgabengerechter Proportionierung des Profilquerschnittes, Befestigung entsprechend den statischen Erfordernissen unter Berücksichtigung und Einhaltung DIN 4109, sowie der Herstellervorgaben. inkl. Ablängen je nach Bedarf.

Komplett inkl. Zubehör liefern und betriebsbereit montieren.

**1.4.18 Installationsschiene, verzinkt 38/40**
*** gemäß Ausführungsbeschreibung 14
Installationsschiene, verzinkt
Profil 38/40
Menge: 100,000 m
Kostengruppe DIN 276 2018-12: 444

**1.4.19 BBS-Schelle, Spannbereich 16-22mm; Installationsschiene**
*** gemäß Ausführungsbeschreibung 14
BBS-Schelle, Spannbereich 16-22mm
Menge: 20,000 ST
Kostengruppe DIN 276 2018-12: 444

**1.4.20 BBS-Schelle, Spannbereich 34-40mm; Installationsschiene**
*** gemäß Ausführungsbeschreibung 14
BBS-Schelle, Spannbereich 34-40mm
Menge: 20,000 ST
Kostengruppe DIN 276 2018-12: 444

**1.4.21 BBS-Schelle, Spannbereich 46-52mm; Installationsschiene**
*** gemäß Ausführungsbeschreibung 14
BBS-Schelle, Spannbereich 46-52mm
Menge: 40,000 ST
Kostengruppe DIN 276 2018-12: 444

**Ausführungsbeschreibung 15 Steigleiter-Systeme**
*Steigleiter-Systeme, mittelschwer*
Stegleiter-mittelschwer
mit durchgängig gelochtem Seitenholm, mit oben offenen C-Profil-Sprossen, zur Befestigung von Kabeln und Leitungen mit Bügelschelle, eingerollter Seitenholm zur Verstärkung und als Kantenschutz.

Korrosionsschutz  :  tauchfeuerverzinkt nach
  DIN EN ISO 1461
Seitenhöhe  :  60 mm
Holmstärke  :  ca. 2 mm
Sprossenabstand  :  300 mm
Tragfähigkeit  :  3,1 kN/m bei Stützabstand 1,5m

Komplett inkl. Sprossen und einschl. allem Zubehör und
Befestigungsmaterial liefern, ablängen und montieren.

**1.4.22 Steigeleiter, mittelschwer 500mm**
*** gemäß Ausführungsbeschreibung 15
Stegleiter-mittelschwer
Breite: 500 mm
Menge: 5,000 m
Kostengruppe DIN 276 2018-12: 444

**Ausführungsbeschreibung 16 Abzweigdosen**
*Kabelabzweigdosen*
Kabelabzweigdosen
nach DIN VDE 0606, Schutzart IP 54 mit Würgestutzen, liefern und betriebsfertig montieren. Die Verbindungsklemmen als isolierte Einzelklemme oder vergleichbare Systeme sowie die Klemmarbeiten sind ebenfalls zu kalkulieren.

**1.4.23 Abzweigdosen in AP Ausführung Größe 80/80**
*** gemäß Ausführungsbeschreibung 16
Kabelabzweigdosen in AP Ausführung
Größe: ca. 80/80
Menge: 10,000 ST
Kostengruppe DIN 276 2018-12: 444

**1.4.24 Abzweigdosen in AP Ausführung Größe 100/100**
*** gemäß Ausführungsbeschreibung 16
Kabelabzweigdosen in AP Ausführung
Größe: ca. 100/100
Menge: 5,000 ST
Kostengruppe DIN 276 2018-12: 444

#### 1.5 Geräte und Zubehör

**Ausführungsbeschreibung 17 Schalt- und Steckgeräte**
*Vortext Geräte und Zubehör*
Für alle Schalter und Schukosteckdosen oder sonstige Abdeckungen bzw. Schalt- und Steckvorrichtungen ist einheitlich nur ein Fabrikat zugelassen, soweit das vorgeschlagene Fabrikat diese Forderung erfüllt. D.h. auch die Schwachstromgeräte wie Telefon, FS, EDV, Lichtruf,  etc. müssen die gleichen Abdeckungen erhalten. Alle unter Putz Geräte sind einschließlich Isolierstoffdose 60mm Tiefe sowie den erforderlichen Stemmarbeiten zu kalkulieren, soweit die Position nicht gesondert angefragt wird.Hohlwanddosen oder tiefe Schalterdosen werden jedoch immer getrennt angefragt. Zusätzlich zu der Krallenbefestigung sind die Schukosteckdosen mit Schrauben an der Gerätedose zu befestigen. Ein Teil der Geräte wird im Brüstungskanal in entsprechenden Gerätedosen, die ebenfalls gesondert angefragt werden montiert. In die Einheitspreise ist grundsätzlich die Beschriftung der Schukosteckdosen mit der Stromkreisnummer einzurechnen.Stromkreisbeschriftungen sind mit entsprechendem Drucker 2-farbig herzustellen und in die Einheitspreise mit einzukalkulieren. Ebenso sind die EDV und Telefonsteckdosen nach Vorgabe des Bauherren zu beschriften. Die Abdeckungen sind in die jeweiligen Positionen anteilmäßig  einzurechnen, soweit nicht gesondert angefragt. Grundsätzlich sind die Geräteeinsätze sowie die Wippen immer inkl. Beschriftungsfeld zu kalkulieren. Alle Positionen sind incl. systemgebundenem Zubehör, sowie den Montagearbeiten zu kalkulieren. Soweit die Gerätedosen nicht gesondert angefragt werden, sind die Stemmarbeiten ebenfalls in der jeweiligen Geräteposition zu kalkulieren. Später gestellte Forderungen werden nicht anerkannt.

Programm innen / UP  Hier ist eine Bieterangabe erforderlich:
Fabrikat  :  Berker  Fabrikat  : '.....................'
Programm  :  S.1
Farbe  :  ähnlich RAL9010 matt  Typ  : '.....................'

Programm innen / AP
Fabrikat  :  Berker  Fabrikat  : '.....................'
Programm  :  W.1
Farbe  :  antrazit  Typ  : '.....................'
Schutzarte  :  IP55

Alle nachfolgenden Komponenten sind komplett mit dem erforderlichen, Kleinmaterial sowie Abdeckplatten und Aufputzgehäusen zu liefern und betriebsfertig anzuschließen.

*Hinweis: AP-Geräte*

**1.5.1 Aus - bzw. Wechselschalter AP**
*** gemäß Ausführungsbeschreibung 17
Aus - bzw. Wechselschalter AP, 10A, 250V
Menge: 5,000 ST
Kostengruppe DIN 276 2018-12: 444

**1.5.2 AP Schukosteckdose 1-fach mit Schutzkontakt, 2pol. 16A, 250V AC, AP-Allgemeinsteckdose**
*** gemäß Ausführungsbeschreibung 17
Schukosteckdose 1-fach mit Schutzkontakt,
2pol. 16A, 250V AC, Verbindungsklemmen nach
DIN VDE 620 berührungssicher, als AP-Allgemeinsteckdose.
Menge: 3,000 ST
Kostengruppe DIN 276 2018-12: 444

**1.5.3 CEE - Steckvorrichtung, 5pol., 16 A, 400V AC, AP**
*** gemäß Ausführungsbeschreibung 17
CEE - Steckvorrichtung, 5pol., 16 A, 400V AC,
auf Putz, Kragensteckdose nach DIN 49462 Teil 1+2,
Schutzart IP54, als Allgemeinsteckdose in Feuchträumen.
Menge: 1,000 ST
Kostengruppe DIN 276 2018-12: 444

#### 1.6 Allgemeinbeleuchtung

*Hinweis: Vortext Allgemeinbeleuchtung*
Dem Leitfabrikat gleichwertige Produkte anderer Fabrikate sind zum Wettbewerb zugelassen. Der Bieter stellt auf Anforderung leihweise ohne Vergütung einschl. Montagekosten Musterleuchten zur Verfügung. Alle Leuchten müssen gemäß dem Gesetz über technische Arbeitsmittel den allgemeinen Regeln der Technik (DIN VDE etc.) entsprechen. Die Leuchten müssen zum Nachweis der Sicherheit das VDE-Zeichen tragen, die VDE Prüfbescheinigung oder den Prüfschein aufweisen. Die Europäischen Norm DIN EN 60 598-1 "Leuchten - Teil 1: Allgemeine Anforderungen und Prüfungen". Mit der EN 60 598 ist die Grundlage geschaffen, in allen CENELEC - Mitgliedsländern Leuchten nach einer einheitlichen Norm zu prüfen und zu beurteilen. Gemäß DIN EN 60 598 müssen Leuchten mit Typenschilder mit folgenden Angaben haben.

- Ursprungszeichen, z.B. Herstellername
- Typen-oder Bestell - Nummer
- Nennspannung
- Nennfrequenz
- Lampen - Nennleistung
- Schutzklasse
- Schutzart
- Nenn - Umgebungstemperatur

Die Allgemeine Konstruktion muss durch entsprechende Materialdicke, Konstruktionen bzw. Herstellungsverfahren für die Bestimmungsgemäße Verwendung formstabil, verwindungssteif, korrosions-, sowie Alterungsbeständig sein. Dies gilt auch für unverlierbar zu liefernde Leuchten- Verschlüsse. Einzelleuchten für Lichtbandanordnung sind konstruktiv so zu gestalten, dass auch beim Anbringen einer Durchgangsverdrahtung Schutzart und die Schutzklasse eingehalten wird. Die erforderlichen Dichtungsmittel gehören ebenso zumLieferumfang. Kunststoff der Abdeckung der Leuchten, wie Wannen, Scheiben, Schutzrohre etc. müssen statisch vorbehandelt sein. Bei den Gehäusen aus Polyester muss der Glasfaseranteil mind. 20 v.H. betragen. Die Kunststoffrohre müssen schwer entflammbar und selbstlöschend sein, Gehäuse aus typisiertem Duroplast nach DIN 7708.

Mit Leuchtstoff bestücke Beleuchtungskörper sind gemäß den VDE - Bestimmungen mit brummfreien, gekapselten und verlustarmen Vorschaltgeräten auszustatten. Konventionelle Vorschaltgeräte sind nicht gestattet. Die Leuchten müssen die nach EN - Richtlinien geforderten Zeichen tragen, und mit elektronischen Sicherungs- Schnellstartern ausgestattet sein. Einlampige Leuchten sind im wechsel induktiv/kapazitiv anzubieten. Für zwei-, drei- oder vierlampige Leuchten ist die DUO- Schaltung vorgesehen, es sei denn, in den Positionen sind andere Forderungen. Alle Leuchten müssen für Durchgangsverdrahtungen mit Kriechstromfesten Durchgangsklemmen und wärmebeständiger Leitung anschlussfertig verdrahtet mit dem erforderlichen Befestigungsmaterial, Leuchtmittel etc. angeboten werden.

Die Befestigungskonstruktionen müssen eine bauaufsichtliche Zulassung haben. Der Zulassungsbescheid über das verwendete Material ist vor Arbeitbeginn vorzulegen.

Alle Leuchten sind incl. allem systemgebundenen Zubehör zu liefern und betriebsfertig zu montieren. Ebenso sind alle Leuchtmittel mit ein zu kalkulieren. Notwendige Deckenverstärkungen sind rechtzeitig an der Baustelle anzugeben. Ebenso sind alle Leuchtenausschnitte vor Ort anzuzeichnen bzw. einzumessen. Alle hierzu notwendige Kosten sind in die Einheitsposition mit eizukalkulieren. Nachträglich gestellte Forderungen werden nicht anerkannt.

*Hinweis: Anforderung Leuchtmittel*
Anforderung Leuchtmittel:
Farbtemperatur  : nach Vorgabe Fachplanung
Farbwiedergabestufe  : nach Vorgabe Fachplanung
Lichtfarbe  : nach Vorgabe Fachplanung
Fabr  : Osram, Phillips, Radium

**1.6.1 Typ A: LED-Feuchtraumwannenleuchte**
Typ A: LED-Feuchtraum-Wannenleuchte
21 W, 3430 lm, 163 lm/W, SKI, IP65, symmetrisch-breitstrahlend, 4000 K, Ra≥ 80, Ta -20 °C/+40 °C, L90>50000 h (@ Ta 25°C), L80>70000 h (@ Ta max), L70>100000 h (@ Ta max), Wanne PMMA satiniert, Verschluss Kunststoff, Gehäuse glasfaserverstärktes Polyester, Farbe grau, für ungeschützte Außenbereiche (AUS). Robuste LED-Feuchtraum-Wannenleuchte für ungeschützte Außenbereiche. Hochschlagfestes glasfaserverstärktes Polyestergehäuse, satinierte PMMA-Abschlusswanne mit hoher Schlagfestigkeit und UV-Beständigkeit. Mehrteilige unverlierbare Sicherheitsverschlüsse, Silikondichtung und Druckausgleichselement. Lackierter Aluminiumreflektor mit hocheffizienten Zhaga-konformen LED-Modulen und EVG mit Überlast- und Kurzschlussschutz. FastFix Schnellmontagesystem mit verschiebbaren Edelstahl-Halteklammern und Bügeln für Kettenaufhängung. Ressourcenschonend und umweltfreundlich durch Austauschbarkeit der Komponenten (keine Einwegleuchte).

Länge  :  1578,00 mm,
Breite / Durchmesser  :  137,00 mm,
Höhe  :  115,00 mm,
Gewicht  :  3,40 kg.

Komplett liefern und betriebsbereit montieren.
Menge: 12,000 ST
Kostengruppe DIN 276 2018-12: 445

#### 1.7 Blitzschutz-/Erdungsanlage

*Hinweis: Blitzschutzanlage*

**1.7.1 Gebäudeauffang- und Verbindungsleitung**
Gebäudeauffang- und Verbindungsleitung,
Runddraht RD, AL/Mg/Si, D=8mm
nach DIN 48801, inkl. Dachleitungshalter für Metalldächer

Komplett einschl. Befestigungs- und Kleinmaterial, wie Verbinder, Abstandsleitungshalter, Dehnungsausgleichsstücke, Abstand zwischen Dachleitungshaltern ca. 75 cm, usw. sauber ausgerichtet, liefern und betriebsbereit montieren.
Menge: 100,000 m
Kostengruppe DIN 276 2018-12: 446

**1.7.2 Erdeinführung von Trennstelle**
Erdeinführung von Trennstelle
bis zum Fundamenterder teilisolirt bestehend aus Rundstahl D= 16 mm V4A nach DIN VDE 0151 Im Bereich der Erdeinführung min  40 cm oberhalb und unterhalb isoliert.

Komplett mit Trennmuffe und Anschlussklemmen.
Liefern, montieren und betriebsbereit anschließen..
Menge: 8,000 ST
Kostengruppe DIN 276 2018-12: 446

**1.7.3 Fangspitze Länge 0,3m**
Fangspitze Länge 0,3m
Durchmesser  :  16 mm
Material  :  NIRO (V2A)

Komplett liefern, auf Dach montieren und an
Fangeinrichtung anschließen.
Menge: 16,000 ST
Kostengruppe DIN 276 2018-12: 446

**1.7.4 Fangstange Länge 1m**
Fangstange Länge 1m
mit Betonsockel, Keil
Durchmesser  :  16 mm
Material  :  NIRO (V2A)

Komplett liefern, auf Dach inkl. Sockel montieren und an
Fangeinrichtung anschließen.
Menge: 5,000 ST
Kostengruppe DIN 276 2018-12: 446

**1.7.5 Nummerschild**
Nummerschild
zur Kennzeichnung von Trennstellen und Tiefenerdern, nach DIN 48821, mit eingeprägter Nummer Liefern, montieren und betriebsbereit anschließen.
Menge: 8,000 ST
Kostengruppe DIN 276 2018-12: 446

**1.7.6 Trennstück**
Trennstück
als Trennstelle, zweitteilig M10 NIRO, St/tZN, mit 2 Schrauben M8, für Runddraht und Flachstahl, inkl.  Nummerschild gem. DIN 48821. Installation gem VdS.

Komplett liefern und betriebsbereit montieren.
Menge: 8,000 ST
Kostengruppe DIN 276 2018-12: 446

**1.7.7 Blechanschlüße an verschiedenen Dachaufbauten**
Blechanschlüße
an verschiedenen Dachaufbauten wie Dunstrohre, Dachfenster, Entlüftungsrohre, Ortgangsbleche, Blech- verwahrungen, Regenrinnen, Aluprofilen, mittels Falzklemmen, Regenrinnenklemmen oder Anschlusslaschen aus Temperguss oder Flusstahl. Zum Anschließen und Verbinden von Metall- verkleidungen und Blechen, einschl. Blindeinheiten, KS-Klemme, Überleger aus Zink-Kupferblech sowie Ausführung der erforderlichen Lötarbeiten.

Komplett liefern und betriebsbereit montieren.
Menge: 10,000 ST
Kostengruppe DIN 276 2018-12: 446

**1.7.8 Tiefenerder**
Tiefenerder V4A
Ein Stück Tiefenerder hat eine Gesamtlänge von 9m.

komplett liefern und betriebsbreit montieren.
Menge: 8,000 ST
Kostengruppe DIN 276 2018-12: 446

*Hinweis: Erdungsanlage*

**1.7.9 Verzinkter Stahl nach DIN EN 50164-2 (VDE 0185 Teil 202)**
Stahlband nach DIN EN 50164-2 (VDE 0185 Teil 202)
mit Zinküberzug ≥ 70 μm Mittelwert (rd. 500 g/m2), für den Einsatz bei Blitzschutz- und Erdungsanlagen.

Breite  :  30 mm
Dicke  :  3,5 mm
Querschnitt  :  105 mm2
Werkstoff  :  St/tZn
Normenbezug  :  DIN EN 50164-2
Zinküberzug  :  ≥ 70μm Mittelwert
  (rd.500g/m2)
spezifischer Leitwert  :  ≥ 6,66 m / Ohm mm2
spezifischer Widerstand  :  ≤ 0,15 Ohm mm2 / m
Kurzschlussstrom
(50 Hz) (1 s; ≤300 °C)  :  7,3 kA

Komplett einschließl. Abstandshalter, Verbindungsarmaturen und allem erforderlichen Zubehör sowie aller Anschluss- und Verbindungssysteme und jeglichem Befestigungs- und Klemmaterial liefern und betriebsbereit montieren.
Menge: 250,000 m
Kostengruppe DIN 276 2018-12: 446

**1.7.10 Bandstahl 30 x 3,5 mm V4A als Fundamenterder**
Bandstahl 30 x 3,5 mm V4A als Fundamenterder
Komplett einschließl. Abstandshalter, Verbindungsarmaturen und allem erforderlichen Zubehör sowie aller Anschluss- und Verbindungssysteme und jeglichem Befestigungs- und Klemmmaterial  liefern und hochkant in die Fundamente bzw. Erdreich einlegen.
Menge: 50,000 m
Kostengruppe DIN 276 2018-12: 446

**1.7.11 Isolierung von Verbindungen in der Erde**
Isolierung von Verbindungen in der Erde
mit Densoband und Bitumen,
Komplett liefern und montieren.
Menge: 50,000 ST
Kostengruppe DIN 276 2018-12: 446

*Hinweis: Sonstiges*

**1.7.12 Pauschale für Messung und Prüfung der Blitzschutz-und Erdungsanlage**
Pauschale für:
Messungen und Prüfung der Blitzschutz-und Erdungsanlage,
1.  Das Anfertigen eines Revisionsplanes und
  eines Prüfberichtes mit Messprotokoll,
  jeweils in 3-facher Ausfertigung.
2.  Die Gebühren für die vorgeschriebene Prüfung
  und Abnahme der kompletten Anlage durch
  Sachverständiger
3.  Aufstellung des Blitzableiterprüfbuches
  inkl. Prüfbuch.
Menge: 1,000 psch
Kostengruppe DIN 276 2018-12: 446

**1.7.13 Sachverständigenprüfung der Erdungs- und Blitzschutzanlage**
Sachverständigenprüfung der Erdungs- und Blitzschutzanlage
nach technischer Prüfverordnung Rheinland-Pfalz.
Menge: 1,000 psch
Kostengruppe DIN 276 2018-12: 446

#### 1.8 Anschlussarbeiten

**Ausführungsbeschreibung 18 Anschlussarbeiten**
*Vortext Anschlussarbeiten*
Die Anschlussarbeiten an bauseitig beigestellten Geräten, Maschinen, Apparaturen etc. beinhalten außer Funktionsprüfungen, die Prüfung auf das Ansprechen vorgeschalteter Schutzorgane bei Überlast. Für Anlagen wie RWA, RD Türen, Spindelantriebe oder ähnliche Anlagen, sind alle erforderlichen Materialien wie Klemmen, Anschlußdosen ( z.B. Herdanschlußdosen) zu kalkulieren. Die Anlagen sind betriebsbereit herzustellen.

Ebenso ist die flex. Anschlußleitung je Anschluß in dem  entsprechenden Querschnitt und einer Einzellänge von 2 m zu kalkulieren. Dort wo erforderlich muß Personal zur Inbetriebnahme bauseitig beigestellter Anlagenteile zur Verfügung gestellt werden. Die Kosten hierfür sind in den Einzelpreisen zu berücksichtigen.

Die Funktionsprüfung muß im Vorfeld erfolgen, jedoch ohne Zuschaltung der Anlagen. Die erste Zuschaltung erfolgt in Verbindung mit dem Lieferanten oder Hersteller der Anlagen, bzw. nachdem er die bauseitig installierte Anlage überprüft hat. Dies gilt insbesonders für sicherheitstechnische Anlagen wie RWA etc. Die Anschlüsse der Leitungen sind beidseitig zu kalkulieren. Soweit notwendig muss der AN die notwendigen Anschlusspläne beim Lieferanten anfragen.

**1.8.1 Anschließen von Kabel und Leitungen 3x1,5 - 7x1,5**
*** gemäß Ausführungsbeschreibung 18
Anschließen von Kabel und Leitungen an beigestellte
allgemeine Betriebsmittel und Geräte, Kabelquerschnitt
3x1,5 - 7x1,5 qmm, sonst wie vor.
Menge: 10,000 ST
Kostengruppe DIN 276 2018-12: 449

**1.8.2 Anschließen von Kabel und Leitungen 3x2,5 - 7x2,5**
*** gemäß Ausführungsbeschreibung 18
Leistung wie vor in vollem Wortlaut beschrieben,
jedoch Kabelquerschnitt 3x2,5 - 7x2,5 qmm.
Menge: 10,000 ST
Kostengruppe DIN 276 2018-12: 449

**1.8.3 Anschließen von Kabel und Leitungen 4x150/70**
*** gemäß Ausführungsbeschreibung 18
Leistung wie vor in vollem Wortlaut beschrieben,
jedoch Kabelquerschnitt bis 4x150/70 qmm.
Menge: 15,000 ST
Kostengruppe DIN 276 2018-12: 449

#### 1.9 Dokumentation und Revisionsunterlagen

**1.9.1 Dokumentation und Revisionsunterlagen**
Dokumentation und Revisionsunterlagen
Erstellen von vollständigen Revisionsunterlagen mit Wartungs- und Bedienungsanweisung in dreifacher Ausfertigung, ausgedruckt / ausgeplottet und abgeheftet in Ordnern mit entsprechendem Fassungsvermögen und den erforderlichen Registern, sowie EDV-fähig in digitaler Form auf Datenträger (CD-ROM) im Dateiformat "dxf", "dwg", "doc" ; "xls"; "pdf".

Die Dokumentation muss wie nachfolgend beschrieben gegliedert sein und rechtzeitig vor Abnahme übergeben werden.

1.  Anlagen- und Funktionsbeschreibung:
  Die erstellte Anlage ist ausführlich zu beschreiben und
  alle wesentlichen Daten müssen im Anhang
  tabellarisch aufgeführt werden.

2.  Berechnungen / Auslegungen:
  Schriftliche Nachweise über die im Zuge der
  Montageplanung durchgeführten Berechnungen
  und Auslegungen

3.  Bedienungs- und Wartungsanweisung:
  Über die erstellte Anlage und deren Komponenten ist
  eine ausführliche Bedienungs- und Wartungsanweisung
  zu erstellen. Am Ende dieser Bedienungs- und
  Wartungsanweisung muss eine tabellarische Auflistung
  mit allen erforderlichen Wartungsarbeiten und den zu
  geordneten Wartungsintervallen aufgeführt sein.

4.  Protokolle / Bescheinigungen:
    -  Fachunternehmerbescheinigung
    -  Übereinstimmungserklärungen
    -  Herstellerbescheinigungen
    -  Kennzeichnung der Verteilungen mit Typenschild, Typ
  oder Serien - Nr., Baujahr usw.
    -  Messprotokolle nach DIN/VDE
    -  Konformitätserklärung das die Anlage nach der
  Niederspannungsrichtlinie um EMV Richtlinie errichtet
  wurde.
    -  Dokumentation aller Schwachstromanlagen
    -  Zeugnisse
    -  Einbauvorschriften, brandschutztechnische
  Einrichtungen
    -  Bestätigung das Brandschotte gemäß
  Einbauvorschrift eingebaut wurden
    -  Inbetriebnahmeprotokolle
    -  Abnahme- und Übergabeprotokolle (mängelfrei)
    -  Einweisungsprotokoll(Kurze stichpunktartig
  Zusammenfassung welche Informationen
  vermittelt wurden)

5.  Herstellerunterlagen:
    -  Lieferantenverzeichnis mit Angabe von Produkt,
  Anschrift, Telefon/Fax.
    -  Dokumentationsunterlagen der Hersteller aller
  eingebauten Komponenten.
  (Wesentliche Angaben sind in den Unterlagen
  farbig zu markieren).

6.  Revisionspläne:
    -  Planverzeichnis
    -  Lageplan
    -  Schemata der Teilgewerke, farbig angelegt
    -  Schalt- und Verteilerpläne
    -  Technische Beschreibungen der erforderlichen
  Anlagen
    -  Aufbauzeichnungen
    -  Grundrisse farbig angelegt
    -  Ansichten/Schnitte/Details

Die Revisionspläne sind so anzufertigen, das sie als Abrechnungsunterlage dienen könnten. Ebenso ist eine ausführliche Betriebsanleitung in 3-facher Ausfertigung einzureichen. Alle erforderlichen Bescheinigungen über erfolgte Prüfungen, Messungen, Zulassungsbescheide, Abnahmeunterlagen von Behörden etc. sind den Revisions- plänen in 3 facher Ausfertigung beizufügen. Soweit Einweisungen erforderlich sind, sind diese ebenfalls in dieser Summe zu kalkulieren. Entsprechende Einweisungs- protokolle sind vorzulegen mit Aufstellung der eingewiesenen Personen. Die Ordner sind eindeutig zu beschriften. Der Betreiber muss die Möglichkeit haben, durch eine Legende (je Ordner am Anfang) den erforderlichen Abschnitt schnell zu finden. Entsprechende Trennblätter mit Kennzeichnung ist vorzusehen.
Menge: 1,000 ST
Kostengruppe DIN 276 2018-12: 449

#### 1.10 Baustellenversorgung

**Ausführungsbeschreibung 19 Baustrom**
*Vortext Baustrom*
Seitens des Auftragnehmers ist eine Baustromversorgung für die Ausbaugewerke zu errichten. Der Anschluß des Gruppenverteilers erfolgt von der bestehenden Gebäudehauptverteilung aus. In jeder Etage und Flügel wird ein Baustromverteiler aufgestellt. Die Etagen werden mit einer Baubeleuchtung ausgeleuchtet. Ebenso werden alle Verkehrswege wie Treppenhäuser etc. ausgeleuchtet. Die Zuschaltung der Beleuchtung erfolgt für die Treppenhäuser von zentraler Stelle aus. Die Etagen werden an den Zugängen einzeln geschaltet. In den nachstehenden Positionen sind die Kosten für die Unterhaltung, ständige Funktionskontrolle (1xmonatlich), Materialkosten für Fehlerhafte oder defekte Geräte, ( außer mutwillige Zerstörung) zu kalkulieren. Über die Funktionskontrolle der Anlage ist eine Protokollierung zu erstellen. Anweisungen des Bauleiters bzw. Baustellenkoordinators sind zwingend zu beachten. Werden seitens des AN Mängel an angeschlossenen Verbrauchern der Fremdgewerke festgestellt, sind die entsprechenden Firmen auf diese Mängel schriftlich hinzuweisen, bzw. sind die Verbraucher vom Netz zu trennen. Die Anlage ist leihweise für die Dauer der Baustelle zur Verfügung zu stellen, und nach Abschluß der Arbeiten zu demontieren. Die Kosten für die Demontage sind ebenfalls in den Positionen zu kalkulieren. Abgerechnet wird der tatsächliche Aufwand. Der Bauherr behält sich vor die Anzahl der Verteilungen nur für Teilbereichen über die gesamte Bauzeit in Anspruch zu nehmen.

**1.10.1 Baustromverteiler**
*** gemäß Ausführungsbeschreibung 19
Baustromverteiler
nach EN 60439-4 (DIN VDE0660 Teil 501 bzw.  EN 60439 - 4/A1, (DIN VDE 0660 Teil501 A1, 230/400V, 50Hz,  und DIN 43868 Teil 1,2 oder 4. Gehäuse aus stabilem verzinktem Stahlblech mit witterungs- beständiger Kunststofflackierung gelborange in Schutzart IP 43, verzinktes Untergestell mit Bodenbefestigung.  Alle Einbauteile einschl. FI-Schalter schutzisolierte Ausführung. Strom: 63 A Anschlussleistung 44 kVA max.

Einbauteile:
- 6  Schukosteckdosen C16A, 2polig
- 1  Beleuchtung B16A
- 3  CEE - 5 polig, C16 A
- 1  CEE - 5 polig, C32 A

inkl. aller LS-Automaten und FI-Schalter (erlaubt nur Typ B)

Vorstehenden Baustromverteiler komplett liefern und einschl. Sicherungen betriebsfertig nach Angabe der  Bauleitung montieren. Die Prüfung und Leihgebühren für die Standzeit werden in nachfolgender Position separat monatlich abgerechnet. Geringfügige Abweichungen im Bezug auf die Bestückung werden anerkannt.

Inkl. 60m Zuleitung (Gummischlauchleitung 5x6mm² HO 7 RN-F-E),
32A CEE Stecker, fertig angeschlossen.
Menge: 1,000 ST
Kostengruppe DIN 276 2018-12: 449

**1.10.2 Leihgebühren und Unterhaltskosten je Monat**
*** gemäß Ausführungsbeschreibung 19
Leihgebühren und Unterhaltskosten je Monat
für Baustromverteiler einschließlich Funktionskontrolle
inkl. Protokollierung.
Menge: 5,000 MON
Kostengruppe DIN 276 2018-12: 449

#### 1.11 Besondere Bauleistungen

**Ausführungsbeschreibung 20 Allgemeines**
*Vortext_Besondere Bauleistungen_Allgemeines*
Allgemeines
Die besonderen Bauleistungen umfassen die erforderlichen ergänzenden Arbeiten für die Erstellung und den Betrieb der Anlage. Sie gelten in Verbindung mit den Regelungen gemäß  ZTV.

**1.11.1 Einrichten und Räumen der Baustelle**
*** gemäß Ausführungsbeschreibung 20
Einrichten und Räumen der Baustelle
Vorhalten der Baustelleneinrichtung für sämtliche in
der Leistungsbeschreibung aufgeführten Leistungen
Menge: 1,000 psch
Kostengruppe DIN 276 2018-12: 449

**1.11.2 Einweisung und Übergabe**
*** gemäß Ausführungsbeschreibung 20
Einweisung und Übergabe
der Gesamt-Anlage an den Bauherrn und das Bedienungspersonal.

Einschl. Erstellung eines entsprechenden schriftlichen
Nachweisprotokolls.
Menge: 1,000 ST
Kostengruppe DIN 276 2018-12: 449

**1.11.3 Beschriftung aller Anlagenteile**
*** gemäß Ausführungsbeschreibung 20
Beschriftung aller Anlagenteile
Alle elektrotechnischen Anlagenteile sind in Deutsch zu beschriften Insbesondere Verteilungen, Beleuchtungskörper, Schalt- und Steckgeräte. Stromlaufpläne sind in Deutsch zu erstellen.
Menge: 1,000 psch
Kostengruppe DIN 276 2018-12: 449

**1.11.4 Montagegerüst über 2 m**
*** gemäß Ausführungsbeschreibung 20
Montagegerüst
Jedes Gewerk hat die notwendigen Montagehilfen selbst beizustellen. Die Bestimmung der Anzahl der Montagehilfen erfolgt durch den Auftragnehmer. Dazu gehört die Stellung von erforderlichen Montagegerüsten, Montagebühnen, auch über 3,00 m, bezogen auf die gesamte Montagezeit bzw. Montagedauer der einzelnen Phasen, mehrmalige Anlieferung, Aufstellung, Abbau und Abtransport sowie Inbetriebnahme incl. etwaiger Wartungskosten, Miet- und Versicherungskosten. Ausführung der Gerüste entsprechend den Unfall-Verhütungs- Vorschriften (UVV) und der Anordnung des SIGEKO.
Menge: 1,000 psch
Kostengruppe DIN 276 2018-12: 449

**Ausführungsbeschreibung 21 Kernbohrungen**
*Vortext_Besondere Bauleistungen_Kernbohrungen*
Kernbohrungen
in Wänden und Decken aus Stahlbeton, mit Lösen und Entsorgen des Bohrkerns, einschließlich der im Vortext beschriebenen Maßnahmen. Wand- bzw. Deckenstärke bis 400 mm

1.  Der Auftraggeber behält sich vor, diese Arbeiten
  durch andere AN ausführen zu lassen. Die
  Verpflichtung des Auftragnehmers zur Einreichung
  der Kernbohr-Anforderung bleibt davon unberührt.
2.  Zur Erlangung der Genehmigung ist die
  beabsichtigte Ausführung in Plänen bzw.
  Planausschnitten mit Achs- und
  Geschoßkennzeichnung darzustellen und
  mit dem ausgefüllten Anforderungsformular
  rechtzeitig vor dem Ausführungstermin zur
  Freigabe einzureichen.
  Planvorlauf  : 14 Arbeitstage
  Anzahl Planvorlagen  :  4-fach
  Planinhalt  : vermaßte Lage und Größe
  Maßstab  : M 1:50
3.  Die für die Ausführung der Kernbohrungen
  erforderlichen Einmessarbeiten sowie das Anzeichnen
  vor Ort ist Sache des AN.
4.  Zum Schutz angrenzender oder darunterliegender
  Bereiche sind erforderliche Schutzabdeckungen, sowie
  die Absaugung von Wasser- und Staub vom AN
  eigenverantwortlich auszuführen.
5.  Sämtliche anfallende Verunreinigungen (Wasser,
  Staub, Bauschutt, Bohrkerne usw.) sind vom AN zu
  beseitigen.
6.  Bei Arbeiten in Stahlbeton werden die Quer- und
  Längsschnitte durch Bewehrungseisen nicht
  gesondert vergütet.

Kernbohrungen sind vor Ausführung mit dem Statiker abzustimmen

**1.11.5 Kernbohrungen, bis d = 50mm**
*** gemäß Ausführungsbeschreibung 21
Menge: 4,000 ST
Kostengruppe DIN 276 2018-12: 449

**1.11.6 Kernbohrungen d = > 60 mm bis 110 mm**
*** gemäß Ausführungsbeschreibung 21
Kernbohrungen, d = > 60 mm bis 110 mm
Menge: 4,000 ST
Kostengruppe DIN 276 2018-12: 449

**Ausführungsbeschreibung 22 Rohrdurchführungen**
*Rohrdurchführung in Wand mit DPS*,*
Rohrdurchführung in Wand mit DPS*,
dicht gegen nichtdrückendes Wasser, gasdicht, für Bauten ohne Dichtungsbahnen, bestehend aus für 1 Medienrohr mit ..... mm Aussendurchmesser, bestehend aus:
Spezialfaserzement-Futterrohr 3000
Innendurchmesser ... mm,
Einzellänge: .... mm,

Curaflex Dichtungseinsatz A mit DPS* als nichtgeteilte Dichtung,
einfach dichtend,

-  asymmetrisch profilierte Stahlringe*:
  ggv (galvanisch verzinkt, gelbchromatiert und versiegelt)
-  Andere Materialien
-  27 mm Dichtung: EPDM
  temperaturbeständig von -40 bis +140 Grad C
  wahlweise: - Perbunan (kraftstoffbestaendig)
-  Silikon (hochtemperaturbestaendig bis 220 Grad C
-  chemikalienbestaendig,
-  gasdicht
-  trinkwassergeeignet (KTW-Empfehlung)

Hier ist eine Bieterangabe erforderlich:

Fabrikat  : '........................................'

Typ  : '........................................'

Komplett liefern und betriebsbereit montieren.

**1.11.7 Rohrdurchführung nichtdrückendes Wasser 78-104mm (150mm)**
*** gemäß Ausführungsbeschreibung 22
Rohrdurchführung in Wand mit DPS*,
für 1 Medienrohr mit 78-104 mm Aussendurchmesser,
bestehend aus:
Spezialfaserzement-Futterrohr 3000
Innendurchmesser 150 mm,
Menge: 2,000 ST
Kostengruppe DIN 276 2018-12: 449

**1.11.8 Rohrdurchführung nichtdrückendes Wasser 105-145mm (200mm)**
*** gemäß Ausführungsbeschreibung 22
Rohrdurchführung in Wand mit DPS*,
für 1 Medienrohr mit 105-145 mm Aussendurchmesser,
bestehend aus:
Spezialfaserzement-Futterrohr 3000
Innendurchmesser 200 mm,
Menge: 6,000 ST
Kostengruppe DIN 276 2018-12: 449

**1.11.9 Gehwegplatte 40x40 x5**
Gehwegplatte 40x40 x5

komplet liefern und betriebsbereit montieren
Menge: 20,000 St
Kostengruppe DIN 276 2018-12: 449

#### 1.12 Stundenlohnarbeiten

**Ausführungsbeschreibung 23 Stundenlohnarbeiten**
*Stundenlohnarbeiten*
Stundenlohnarbeiten dürfen nur auf besondere Anordnung des Auftraggebers durchgeführt werden. Angeboten wird für die jeweiligen Arbeitskraft ein Verrechnungssatz, der sämtliche Aufwendungen enthält, insbesondere den tatsächlichen Lohn mit den Zuschlägen für Gemeinkosten, Sozialkassenbeiträgen, sowie Lohn- bzw. Gehaltsnebenkosten. Zuschläge für Nacht-, Sonntags-, und Feiertagsarbeiten sind nichteingerechnet. Der Verrechnungssatz ist unter Beachtung der preisrechtlichen Vorschriften zu ermitteln. Er gilt unabhängig von der Anzahl der abgerechneten Stunden. Bei der Bewertung der Stundenarbeiten wird die Art der Arbeiten zugrunde gelegt und nicht, welcher Monteur diese  Arbeiten ausgeführt hat. Stundenlohnzettel sind mindestens einmal wöchentlich vorzulegen. Zu spät vorgelegte Stundenlohnzettel werden nicht anerkannt.

**1.12.1 Stundenverrechnungssatz für einen Obermonteur**
*** gemäß Ausführungsbeschreibung 23
Menge: 20,000 H
Kostengruppe DIN 276 2018-12: 449

**1.12.2 Stundenverrechnungssatz für einen Fachmonteur**
*** gemäß Ausführungsbeschreibung 23
Menge: 20,000 H
Kostengruppe DIN 276 2018-12: 449

**1.12.3 Stundenverrechnungssatz für einen Helfer**
*** gemäß Ausführungsbeschreibung 23
Menge: 20,000 H
Kostengruppe DIN 276 2018-12: 449
